# MARKEL42EB - Markelstraße 42, 43, 12163 Berlin
Angebotsaufforderung (GAEB 90, DA83)
Projektbezeichnung: Vertriebsmaßnahmen
Eröffnung: 30.04.22 00:00
Währung: EUR
Auftraggeber: Covivio Immobilien GmbH

## Zusätzlicher Text
TECHNISCHE VORBEMERKUNGEN
Allgemein
Soweit in der Leistungsbeschreibung auf Technische Spezifikationen, z.
Bsp. nationale Normen, mit denen Europäische Normen umgesetzt werden,
europäische technische Zulassungen, gemeinsame technische
Spezifikationen, Internationale Normen, Bezug genommen wird, werden auch
ohne den ausdrücklichen Zusatz: "oder gleichwertig" immer gleichwertige
Technische Spezifikationen in Bezug genommen.

1. ANGABEN ZUR BAUSTELLE

1.1. Sicherheit auf der Baustelle
Der AN hat dafür zu sorgen, dass die Baumaßnahmen ohne Gefährdung von
Personen und sonstigen Einrichtungen durchgeführt werden. Der
verantwortliche Fachbauleiter des AN und der Sicherheitsbeauftragte des
AN sind für die Sicherheit bei der Durchführung der Arbeiten auf der
Baustelle zuständig und verantwortlich.
Der AN hat entsprechende Maßnahmen zu treffen und zu gewährleisten,
dass während der Arbeiten Feuerwehrzufahrten und Verkehrswege nicht
behindert werden und aufrechterhalten bleiben. Sämtliche Kosten für die
hierzu erforderlichen Maßnahmen sind in die Angebotspreise einzurechnen.
Sämtliche Schutz- und Sicherungseinrichtungen der eigenen Bereiche sind
eigenverantwortlich festzulegen.
Durch den AG werden auf dem eigenen Grundstück temporäre Lager- und
Arbeitsflächen, welche in einem gemeinsamen BE-Plan abzustimmen sind,
zur Verfügung gestellt. Die Beschaffung etwaiger über das Baufeld hinaus
benötigter Lager- und Arbeitsflächen obliegt dem AN zu seinen Lasten.
Die Aufstellung von Materialcontainern des AN ist nur mit Zustimmung des
AG und in Abstimmung mit der Bauleitung möglich.
WC-Einrichtungen werden zu Verfügung gestellt. Die Höhe der Beteiligung
des AN an den Verbrauchskosten wird im Rahmen der Verhandlungen
besprochen.
Das Parken auf dem Baugelände ist nicht erlaubt.
Eine Verschmutzung von öffentlichen Straßen und Gehwegen ist nicht
zugelassen. Fahrzeuge und Geräte sind zu diesem Zweck ausreichend zu
reinigen.
Lärmintensive Arbeiten sind bei dem AG und der Bauleitung rechtzeitig
anzumelden und mit ihnen abzustimmen (min. 10 Arbeitstage vorher). Bei
lärmintensiven Arbeiten hat der AN sicherzustellen, dass er die hierfür
geltenden Normen und Regelungen einhält.
Durch die örtliche Bauleitung werden eine Baustellenordnung und der
SiGe-Plan an den AN übergeben.

1.2 Verkehrsverhältnisse, Verkehrssicherung an Baustellenzufahrten und
Verkehrswegen
Das Grundstück befindet sich im Eigentum des AG.
Die Zufahrtsmöglichkeiten zur Baustelle sind im Vorfeld durch den AN
abzustimmen. Sämtliche Vorgaben und Hinweise, insbesondere die
Bevorrechtigung städtischer Arbeiten und Fahrzeuge im öffentlichen
Straßenraum sind zu beachten.
Flächen für Rettungsfahrzeuge und Einsatzfahrzeuge der Feuerwehr sind
nach behördlichen Auflagen und nach Vorgaben des SiGeKo freizuhalten.

1.3 Ver- und Entsorgung der Baustelle
Baustrom und Bauwasseranschlüsse werden durch den AG her- und zur
Verfügung gestellt. Die Höhe der Beteiligung des AN an den
Verbrauchskosten wird im Rahmen der Verhandlungen besprochen. Die
Verteilung der Medien vom Übergabepunkt (z.B. Baustromverteiler des AG)
bis zum Arbeitsplatz ist Sache des AN.

1.4 Schutz von Gebäuden, Medien, Kanäle und Trassen
Der Auftragnehmer hat vorhandene, weiterbenutzte Medien, Kanäle und
Trassen so zu schützen (durch provisorischen Schutz/Abdeckung,
Überdeckelung/ Abschrankung, etc.), dass deren Funktion trotz der
Baumaßnahme gewährleistet bleibt und kein Schaden auftreten kann. Für
eventuelle Schäden durch Unterlassung haftet der Auftragnehmer. Der
Auftragnehmer hat alle benachbarten Gebäude durch geeignete Maßnahmen
derart zu schützen, dass Störungen, Verschmutzungen (Staubbelästigungen)
und Beschädigungen vermieden werden. Das Bundesimmisionsschutzgesetz ist
einzuhalten.

1.5 Entsorgung
Der entstehende Abfall ist den Vorschriften entsprechend
abzutransportieren und zu entsorgen. Die anfallenden Materialien sind zu
klassifizieren und im Sinne des Abfallbeseitigungsgesetzes der Stadt
Berlin zu behandeln. Dem AG sind die schriftlichen Nachweise über die
ordnungsgemäße Verwertung bzw. Entsorgung aller bei der Durchführung der
Baumaßnahme anfallenden Abfälle nach Art und Menge vorzulegen. Beim
Fehlen der Nachweise wird von einer nicht ordnungsgemäßen Entsorgung
ausgegangen.
Bei der Abfuhr des zu entsorgenden Materials sind die Auflagen der
jeweils anzufahrenden Deponien zu berücksichtigen. Der Transport darf
nur mit Fahrzeugen durchgeführt werden, die für den Abfallabtransport
zugelassen sind. Dieser ist beim Amt für Umweltschutz zu beantragen. Die
Transport-, Fahr- und Deponiekosten sind einzurechnen, ebenfalls alle
Containergebühren.

1.6 Bauleitung AN
Nach Auftragserteilung - in jedem Fall vor Beginn der Arbeiten - hat
der AN dem AG schriftlich den vorgesehenen deutschsprachigen
Fachbauleiter gemäß Landesbauordnung zu benennen. Dieser muss für die
auszuführenden Arbeiten die erforderliche Ausbildung und Qualifikation
besitzen und fließend deutsch sprechen, lesen und schreiben können.
Baustellenführungspersonal, Vorarbeiter, etc. müssen der deutschen
Sprache in Wort und Schrift mächtig sein! Vor Arbeitsbeginn ist dem AG
das verantwortliche Führungspersonal und alle am Bau Beteiligten
schriftlich zu benennen.
Der Fachbauleiter muss berechtigt sein, Anordnungen der Bauleitung
entgegenzunehmen und im Namen des Auftragnehmers zu handeln.

1.7 Anordnungen
Der Ansprechpartner des AN ist die Bauleitung. Anordnungen, Forderungen
und Wünsche von Seiten Dritter dürfen nicht ausgeführt werden.
Ausgenommen sind sicherheitsrelevante Anordnungen Dritter bei Gefahr in
Verzug.

1.8 Sonstiges
Unverzüglich nach Auftragserteilung, hat der AN dem AG unaufgefordert
seine Urkalkulation zu übergeben. Nachtragsangebote müssen der
Einheitspreisbasis auf Grundlage o.g. Urkalkulation des Auftrages
entsprechen. Sie unterliegen ggf. der Preisprüfung des AGlsquo;s.

2. ANGABEN ZUR AUSFÜHRUNG

Der Bauherr behält sich vor Leistungen getrennt nach Losen zu vergeben.
Demnach besteht die Möglichkeit - aus Kapazitäts- gründen - nur einzelne
Lose anzubieten.

2.1 Allgemein
Grundsätzlich beinhalten alle Einheitspreise die Lieferung und Montage
sämtlicher zur Leistung gehörigen Baustoffe und Bauteile. Die
Herstellung und Verarbeitung aller zur beschriebenen Leistung
zugehörigen Bauteile einschließlich Abladen, Lagern, Transport zum
Einbauort etc. in die Einheitspreise einzurechnen.
Sämtliche Hebezeuge, Montagehilfsmittel, Montageverbände etc. sind
gemäß VOB/C einzurechnen.
Die Baustelle ist vor Angebotsabgabe, spätestens jedoch vor
Auftragsverhandlung durch den Bieter zu besichtigen. Alle sich aus den
Örtlichkeiten ergebenden Aufwendungen sind einzukalkulieren.
Der Einheitspreis des Angebotes ist maßgebend. Das gilt auch dann, wenn
das Produkt aus Mengen und Einheitspreis fehlerhaft ist (z.B. auf Grund
von Rechen- oder Eingabefehler).
Sämtliche Einheitspreise sind Nettopreise. Die Mehrwertsteuer ist
gesondert auszuweisen.

2.2 Maßangaben (Richtmaße)
Alle Maßangaben in den vorliegenden Beschreibungen sind Richtmaße, es
können sich Masse im Zuge der weiteren Ausführungsplanung ändern.

2.3 Bautoleranzen
Es gilt DIN 18202 (Toleranzen im Hochbau). Bei Überschreitungen der
zulässigen Abmaße bzw. Toleranzen gehen sämtliche Mehrkosten infolge
zusätzlicher Aufwendungen der Planungsbeteiligten und der nachfolgenden
Gewerke zu Lasten des AN.

2.4 Ausführung (§4 VOB/B)
Normen und Richtlinien
Der AN hat für die Auftragsabwicklung die gesetzlichen und behördlichen
Vorschriften und Sicherheitsbestimmungen in den jeweils gültigen
Fassungen zu befolgen. Insbesondere gelten:
VOB/B Vergabe und Vertragsordnung für Bauleistungen Teil B: Allgemeine
Vertragsbedingungen für die Ausführung von Bauleistungen, DIN 1961 in
der neuesten Fassung.
VOB/C Vergabe und Vertragsordnung für Bauleistungen Teil C: Allgemeine
Vertragsbedingungen für Bauleistungen (ATV), Allgemeine Regelungen für
Bauarbeiten jeder Art, DIN 18299 in der neuesten Fassung sowie die für
die jeweiligen Gewerke geltenden DIN-Normen in den aktuellen Fassungen
(wie nachfolgend beschrieben).
Für die Erstellung nachstehend beschriebener Leistungen gelten folgende
Vorschriften in den jeweils neuesten Fassungen zum Zeitpunkt der
Abnahme:
-  einschlägige VOB-Vorschriften,
-  einschlägige DIN-Normen,
-  einschlägige VDI-Richtlinien und Merkblätter
insbesondere:
Allgemein:
DIN 4102  Brandverhalten von Baustoffen und Bauteilen
DIN 4109  Schallschutz im Hochbau
DIN 1961  Allgemeine Vertragsbedingungen für die Ausführung von
Bauleistungen
DIN 18299  Allgemeine Technische Vertragsbedingungen für Bauleistungen
(ATV), Allgemeine
Regelungen für Bauarbeiten jeder Art
TRGS 519  Technische Regeln für Gefahrstoffe, - Asbest-, Abbruch-,
Sanierungs- oder
Instandhaltungsarbeiten
TRGS 521  Technische Regeln für Gefahrstoffe Abbruch-, Sanierungs- und
Instandhaltungsarbeiten
mit alter Mineralwolle
MLAR 11/2005  Muster- Leitungsanlagen- Richtlinie
VDI 4100  Schallschutz im Hochbau - Wohnungen- Beurteilung und
Vorschläge für erhöhten
Schallschutz
DIN 18040  Barrierefreies Bauen
sowie:
-  Bauordnung der Bundesländer
-  Arbeitsstättenrichtlinien ASR
-  Schallschutzvorschriften
-  Unfallverhütungsvorschriften
-  Vorschriften der Gesetzlichen Unfallversicherung
-  Abfallentsorgungsbestimmungen
-  Technische Merkblätter des Bundesausschusses Farbe und
Sachwertschutz

3. ANGABEN ZUR LEISTUNGSBESCHREIBUNG

1. ALLGEMEINES
1.1 Terminplanung
Nach Auftragserteilung und nach Abruf durch die örtliche Bauleitung ist
die Arbeit innerhalb einer Woche auf der Baustelle aufzunehmen.
Der AN hat an allen Bau- und Technikbesprechungen teilzunehmen, zu
denen er eingeladen wird. In dem Zusammenhang besteht eine Mitwirkungs-
und Koordinationspflicht bezüglich Angaben über die Anlagen,
insbesondere elektrische Verdrahtung, Anschlussleistungen, Einbindung
der MSR-Technik etc.
Die zum Betrieb der Anlage erforderlichen Revisionszeichnungen und
Bedienungsanweisungen sind min. 4 Wochen vor Inbetriebnahme zu
übergeben.
Nach Überprüfung durch die Fachbauleitung des AG werden die Unterlagen
dem Bauherrn übergeben und zur Verfügung gestellt.
Der AG hat für alle technischen Maßnahmen Weisungsrecht.
Durch den AN ist 2 Wochen nach Beauftragung ein verbindlicher
Terminplan für die Realisierung der Baumaßnahme auf Grundlage des
Rahmenterminplanes anzufertigen und dem AG zur Prüfung und Bestätigung
vorzulegen. Der Terminplan ist mit dem Programm MS-Project oder MS-Excel
durchzuführen oder entsprechend zu konvertieren, so dass es dem AG
ermöglicht wird, den Terminplan in Dateiform einzulesen. Der Terminplan
muss ferner alle Bemusterungstermine enthalten, zusätzlich ist durch den
AN ein gesonderter Bemusterungsterminplan zu erstellen. Der AN hat dem
AG einen wöchentlichen Soll-Ist-Vergleich der Terminsituation, in dem
der kritische Pfad zu erkennen ist, zu übergeben und abzustimmen.
Im Auftragsfalle werden u. a. der Terminplan und die ausgewiesenen
Fristen, Zwischentermine sowie der Start- und der Endtermin
Vertragsbestandteil.

1.2 Anforderungen Nebenangebote
Der Bieter ist verpflichtet, die im Leistungsverzeichnis beschriebenen
Positionen auf Vollständigkeit, fachgerechte Ausführung und Eignung für
den vorgesehenen Verwendungszweck zu überprüfen. Sinnvolle oder
notwendig erscheinende Änderungen oder Zusätze sind mit einer
entsprechenden Begründung in einem Zusatzangebot einzureichen.
Bei der Abgabe eines Nebenangebotes ist als Mindestvoraussetzung für
die Wertbarkeit folgendes zu beachten:
- Die Gestaltung des Entwurfes bzw. der Planung ist beizubehalten.
- Die ggfls. angegebenen Richtfabrikate sind zu beachten und als
Mindestqualität zu verstehen.
Alternativfabrikate müssen die Mindestanforderungen der Richtfabrikate
erfüllen.
- Das Nebenangebot muss genehmigungsfähig sein und den allgemein
anerkannten Regeln der Technik entsprechen.
- Sofern das Nebenangebot geänderte Bedingungen für den späteren
Betrieb des Gebäudes nach sich zieht, sind diese zu beschreiben.

1.3 Vermessungsarbeiten
Die für das Bauvorhaben erforderlichen Haupteinmaßpunkte sind von einem
Vermesser eingemessen und abgesteckt worden. Es werden ebenfalls die
notwendigen Höhenfestpunkte in unmittelbarer Nähe des Gebäudes
angegeben.
Vom AN Rohbauarbeiten sind in jedem Haus / Aufgang / Ebene ein
Meterpunkt gesetzt worden.
Diese werden für die Nachfolgegewerke vorgehalten.

1.4 Überprüfung der baulichen Vorleistung
Der AN ist verpflichtet, rechtzeitig vor Beginn seiner Arbeiten
vorhandene Grundlagen seiner Arbeiten - dazu gehören auch die
Vorleistungen anderer Beteiligter Unternehmen- zu prüfen und ggf.
festgestellte, seine Arbeiten wesentlich behindernde Umstände oder
Mängel der Bauleitung unverzüglich schriftlich anzuzeigen. Später
festgestellte, nicht rechtzeitig angezeigte Mängel und/oder Schäden
verbleiben im Verantwortungsbereich des AN und stellen keine Begründung
für Kosten- oder terminmäßige Zusatzforderungen dar.

1.5 Aufmaß vor Ausführung
Alle Maße sind vom AN selbstständig vor Ort am Bau zu überprüfen. Für
die Maßgenauigkeit zwischen den einzelnen zu erstellen- den Bauteilen
und den vorhandenen Bauteilen ist der AN verantwortlich.
Abweichungen der vorgefundenen Maße zu denen der übergebenen
Planunterlagen sind unverzüglich schriftlich der Bauleitung mitzuteilen.

1.6 Ausführungsunterlagen
Planunterlagen des Auftraggebers
Dem LV werden Pläne des Architekten beigefügt. Diese Planunterlagen
sind keine baufreien Ausführungspläne.
Dem AN werden mit der Beauftragung vom AG zur Ausführung folgende
Unterlagen zur Verfügung gestellt:
- Architektenpläne mit allen für die beschriebene Leistung relevanten
Angaben
- Ausführungspläne Heizung mit allen für die beschrieben Leistung
relevanten Angaben des TGA-Fachplaners Heizung.
- Des Weiteren erhält der AN, Zugang zum epos-planserver, wo alle für
die Ausführung relevanten Planungsunterlagen abgelegt sind (z.B.
EnEV-Nachweis, Brandschutzkonzept, TGA-Fachplanung etc.).
Der AN ist selbst dafür verantwortlich, dass die zur
Leistungserbringung erforderlichen Unterlagen vom Planserver
runtergeladen werden. Es besteht grundsätzlich eine Holschuld!
- Der AN ist verpflichtet, alle ihm übergebenen Unterlagen auf ihre
Übereinstimmung und Richtigkeit zu überprüfen (vgl. DIN 1961, § 3) und
den Auftraggeber auf etwaige Unstimmigkeiten oder Mängel hinzuweisen.
Die Überprüfung der Unterlagen durch den AN muss so zeitnah erfolgen,
dass kein Verzug in der Ausführung eintritt.
- Die vom Auftragnehmer verwendeten Ausführungsunterlagen müssen den
Freigabevermerk des Auftraggebers oder des Architekten tragen. Durch
Übergabe neuer Unterlagen ungültig gewordene Unterlagen sind vom
Auftragnehmer entsprechend zu kennzeichnen, von der Baustelle zu
entfernen und gesondert aufzubewahren. Nicht freigegebene Unterlagen
dürfen nicht verwendet werden. Zu den auf der Baustelle vorzuhaltenden
Ausführungsunterlagen zählt neben den seine Leistung betreffenden
Ausführungsplänen auch eine Ausfertigung dieser Leistungsbeschreibung
bzw. des Auftrags-LV.
Der AG stellt die Planung in Dateiform über eine Internetplattform zur
Verfügung. Der AN hat die Verpflichtung diese aktuell zu verfolgen und
auf seine Kosten auszudrucken.
Planungsunterlagen des Auftragnehmers
Der AN hat als Teil seiner vertraglichen Leistung Werkpläne nach den
Vorgaben der Architektenpläne anzufertigen.
Die notwendigen Montagepläne und sonstige zur Ausführung notwendigen
Unterlagen muss der AN dem AG bzw. dem Architekten / der Bauleitung
frühzeitig vor Beginn der jeweiligen Bauausführung zur Freigabe
vorlegen.
Der AG behält sich vor, die Werk- und Montagepläne, die der AN zu
liefern hat, möglichst kurzfristig innerhalb von 12 Werktagen
freizugeben oder aber zurückzuweisen, wenn sie nicht prüffähig oder
nicht vollständig sind, ohne dass der AN einen Anspruch auf
Terminverlängerung dadurch erhält. Die Werk- und Montagepläne und
sonstigen Unterlagen sind so zu erstellen, dass sie der vertraglich
geschuldeten Leistung entsprechen. Sollte dies nicht der Fall sein, hat
der AN mit Übergabe der Planunterlagen auf diese Änderungen des
vertraglichen Leistungsumfangs hinzuweisen. Dieser Planprüfungsprozess
ist im Projektablauf zu berücksichtigen.
Der AN ist verpflichtet, dem AG von allen zur Ausführung freigegebenen
Plänen (Werk- und Montageplanung) kostenlos je zwei Plansätze, sowie als
digitale Daten, wie z.B. pdf- oder .dwg-Dateien zur Verfügung zu
stellen.

1.7 Immissionen
Für die Baustelle gelten die Schallschutzanforderungen und
Immissionsrichtwerte der AVV Baulärm (Allgemeine Verwaltungsvorschrift
zum Schutz gegen Baulärm, Geräuschimmissionen vom 19. August 1970
(Bundesanzeiger Nr. 160 vom 1. September 1970)) Für die auf die
umliegenden Gebäude wirkenden Erschütterungen aus der Baumaßnahme gelten
die Regelwerke:
- Gem. RdErl. des Ministeriums für Umwelt und Naturschutz,
Landwirtschaft und Verbraucherschutz - V - 3 - 8804.25.01 vom
06.06.2007, des Ministeriums für Städtebau und Wohnen, Kultur und Sport
- II A 4 - 850.1 vom 31. Juli 2000: Messung, Beurteilung und
Verminderung von Erschütterungsimmissionen
- DIN 4150 Erschütterungen (Erschütterungen im Bauwesen)
- Als schallschutztechnische Anforderungen für Wasserinstallationen und
haustechnische Anlagen werden die über die Regelwerke der DIN
4109-1:2018-01 hinausgehenden erhöhten Schallschutzanforderungen nach
VDI 4100 mit den dort benannten maximalen Schallpegeln innerhalb
schutzbedürftiger Räume verbindlich vereinbart.
- Die Forderungen des Schallschutzgutachtens sind einzuhalten.

1.8 Materialien
Der AN hat sich über alle Materialien, die er zu liefern und zu
bearbeiten hat, so ausreichende Kenntnisse über alle Eigenschaften zu
verschaffen, dass keinerlei Schäden durch die Lieferung und Verarbeitung
der Materialien an Personen und Sachen entstehen können und eine
fachgerechte Verarbeitung zum bezweckten Erfolg gewährleistet ist.
Bauprodukte dürfen nur dann verwendet werden, wenn für sie ein gültiger
Verwendbarkeits- und Übereinstimmungsnachweis vor- liegt. Die
Verwendbarkeit ergibt sich:
a) für geregelte Bauprodukte
aus der Übereinstimmung mit den bekannt gemachten technischen Regeln
b) für nicht geregelte Bauprodukte aus der Übereinstimmung mit
- der allgemeinen bauaufsichtlichen Zulassung
- dem allgemeinen bauaufsichtlichen Prüfzeugnis
- der Zustimmung im Einzelfall
Es sind alle Übereinstimmungsnachweise und Prüfzeugnisse anerkannter
Zertifizierungsstellen vorzulegen, die für den Nachweis der gestellten
Anforderungen erforderlich sind - wenn gefordert, sind die
entsprechenden Untersuchungsberichte vorzulegen. Der AN hat auf
Verlangen der AG kostenlos nachzuweisen, dass die Qualität der
verwendeten Materialien und Baustoffe und der fertigen Leistungen den
geforderten Anforderungen entsprechen, wobei der AG den entsprechenden
Nachweis nicht grundlos bzw. ohne berechtigtes Interesse verlangen wird.
Die Vorlage solcher Unterlagen wie auch ggf. nötige Laborversuche werden
nicht gesondert vergütet.
Es dürfen nur mängelfreie, ungebrauchte, zugelassene und normgerechte
Materialien und Baustoffe zum Einsatz gelangen. Die gesamte Ausführung
hat den modernen, instandhaltungsarmen, heute gültigen bauökologischen
Anforderungen im Rahmen der Vertragsunterlagen zu entsprechen.
Insbesondere dürfen keine asbesthaltigen und formaldehydhaltigen
Baustoffe usw. verwendet werden. Der AN ist darüber hinaus verpflichtet,
sich während der Erstellung des Vertragsobjektes darüber zu informieren,
ob bestimmte Baustoffe von Behörden oder anderen hiermit befassten
Institutionen (z. B. Institut für Bautechnik, Fach- und
Gütegemeinschaften) wegen der von ihnen ausgehenden Umweltbelastung oder
sonstigen Gefährlichkeit für bedenklich erachtet werden. Im Zweifelsfall
ist vom AN die Stellungnahme eines qualifizierten Sachverständigen
einzuholen.
Der AN wird vor entsprechender Ausführung baubegleitend, jedenfalls
aber rechtzeitig vor der Abnahme, Sicherheitsdatenblätter, technische
Datenblätter bzw. Prüfzeugnisse der wesentlichen einzubauenden Stoffe
ohne besondere Vergütung vorlegen, um nachzuweisen, dass keine giftigen
oder gesundheitsschädlichen Stoffe eingebaut werden sowie die
Dokumentation erstellen und diese dem AG übergeben.

1.9 Prüfung nicht genormter Baustoffe und Bauteile
Nicht genormte Stoffe und Bauteile, für die kein Prüfzeugnis einer
anerkannten Prüfanstalt vorliegt, kann der AG durch eine amtliche
Prüfstelle prüfen lassen. Die Kosten für die Prüfung und das
Prüfverfahren geht zu Lasten des AN.

1.10 Gefährliche Stoffe
Es ist ein erklärtes Ziel des Auftragsgebers, dass keine Stoffe
verwendet werden, deren Inhalt ganz oder teilweise als gefährlicher
Stoff entsprechend der Gefahrstoffverordnung (BGBI, 1986 Nr. 47 Seite
1470ff) aufgeführt ist.
Die Verwendung von asbesthaltigen Produkten ist untersagt. Als Ersatz
kommen vorzugsweise die in der vom Bundesamt herausgegebenen
Ersatzstoffkatalog aufgeführten Stoffe in Betracht.
Beabsichtigt der AN den Einsatz bzw. den Umgang mit Gefahrstoffen
entsprechend Gefahrstoffverordnung bzw. den Technischen Regeln für
Gefahrstoffe, so hat der AN vor Aufnahme der Arbeiten den Nachweis der
Sachkunde, eine Anzeige des beabsichtigten Umgangs mit dem Gefahrstoff,
sowie das Vorhandensein einer entsprechenden Betriebsanweisung gemäß den
Vorschriften der Gefahrstoffverordnung gegenüber der Bauleitung zu
erbringen.
Beim Verarbeiten von Gefahrstoffen, Kunstharzen oder
Flüssigkunststoffen ist durch den AN sicherzustellen, dass die
Arbeitnehmer die erforderliche persönliche Schutzausrüstung benutzen.
Die Freigabe zur Arbeit ist rechtzeitig vor Ausführungsbeginn bei der
Bauleitung und des beauftragten Sigeko einzuholen.
Beim Einsatz von Gefahrstoffen sind die Arbeitnehmer gemäß GefStoffV
anhand der Betriebsanweisung über Umgang und Gefahren zu unterweisen.

1.11 Stundenlohnarbeiten
Stundenlohnarbeiten bedürfen der besonderen Anordnung des AG/
Bauleitung vor der Ausführung. Die Rapporte müssen arbeitstäglich zur
Anerkennung vorgelegt werden. Verspätet vorgelegte Rapporte werden nicht
anerkannt. Der AN verliert in diesem Fall seinen Vergütungsanspruch. Für
Geräte, die für die Stundenlohnarbeiten angeboten werden, gelten Preise
mit Bedienpersonal.
Die separat vereinbarten Stundenverrechnungssätze beinhalten sämtliche
Lohnkosten, Sozialaufwendungen, Lohnnebenkosten und Allgemeine
Geschäftskosten. Kosten für An- und Abfahrt, Aufsichtspersonal und
Überstundenzuschläge werden nicht gesondert vergütet.
Stundenlohnarbeiten werden nur angewendet, wenn auf der Grundlage der
Urkalkulation kein Nachtragsangebot des AN zu Stande kommt.

1.12 Akkordarbeiten
Akkordarbeiten können jederzeit durch die Bauleitung untersagt werden,
wenn nach Ermessen des AG eine einwandfreie und/ oder unfallfreie
Ausführung nicht erwartet werden kann. Ersatzforderungen des AN wegen
dieser Untersagung sind ausgeschlossen.

1.13 Veranlassung behördlicher Abnahmen durch den Auftragnehmer
Alle erforderlichen Anmeldungen, Besichtigungsanzeigen und
Abnahmeersuchen hat der AN selbst, auf eigene Kosten und rechtzeitig bei
den zuständigen Stellen vorzunehmen, unter gleichzeitiger
Benachrichtigung der Bauleitung und Zusammenstellung der Unterlagen für
die Abnahmedokumentation.
Der Auftragnehmer hat bei der Abnahme mitzuwirken und die
erforderlichen Arbeitskräfte und Messgeräte zu stellen.
Für technische Anlagen gilt:
Die Abnahme kann nur erfolgen, wenn eine Funktionsprüfung gemäß der
Prüfordnung Berlin möglich ist und folgende Leistungen erfüllt sind:
- Inbetriebnahme, Probebetrieb und Einregulierung der Anlage sowie
Nachweis der Garantiewerte
- Einweisung des Bedienungspersonals des Auftraggebers
- Behördliche Abnahmen
- Vorlage der Dokumentationsunterlagen
- Funktionsmessung und Dokumentation, sofern vereinbart.
Muss die Abnahme aus Gründen wiederholt werden, die der Auftragnehmer
zu vertreten hat, so ist er zur Kostenerstattung der Mehrkosten
verpflichtet.

1.14 Aufmaß zur Abrechnung
Abgerechnet wird nach den baufreien Ausführungsplänen. Sind örtliche
Überprüfungen notwendig, insbesondere für später nicht mehr zugängliche
und/oder von den Ausführungsplänen abweichende Leistungen, so sind diese
rechtzeitig und schriftlich bei der Bauleitung anzuzeigen. Die
Abweichungen werden gemeinsam mit der Bauleitung festgehalten.
Die jeweils in Rechnung gestellten (Teil-) Leistungen sind durch den AN
von Beginn an mit prüfbaren Aufmassen und Abrechnungsplänen zu belegen,
welche die Grundlage für eine Massenermittlung bilden, die für weiteren
Teilrechnungen und die Schlussrechnung unverändert und gültig bleibt.
Für jede abgerechnete Position wird eine eigene Massenermittlung und ein
eindeutiges Aufmass vorgelegt. Die aufeinander folgenden Rechnungen sind
kumulierend aufzustellen.
Die Einhaltung der o.g. Festlegungen ist Voraussetzung für die
Rechnungsprüfung und für die Freigabe der Abschlagsrechnungen.

1.15 Übergabedokumentation (siehe dazu auch unten)
Der AN wird alle Planungsunterlagen und Revisionspläne in Farbe mind. 4
Wochen vor Inbetriebnahme - alle bauordnungsamtlich für die Abnahme
relevanten Unterlagen jedoch bereits 4 Wochen vor der Abnahme
entsprechend der tatsächlichen Ausführung, im Maßstab 1:50 und 1:100
(gegliedert nach Bau-, Konstruktions- und Installationsplänen) und einen
Satz der wesentlichen Detailpläne dem AG übergeben, sowie die
endgültigen TÜV und VdS-Abnahmen. Nach Überprüfung durch die
Fachbauleitung des AG werden die Unterlagen dem Bauherrn übergeben.
Hinsichtlich der vorerwähnten Bescheinigungen sowie der Bestands- und
Revisionspläne hat der AN gegenüber dem AG kein Zurückbehaltungsrecht.
Diese Unterlagen sind als Gesamtdokumentation für jede Hauseinheit zu
erstellen und zu übergeben. Die Revisionsunterlagenstruktur wird im
Rahmen der Verhandlungsgespräche erläutert. Darüber hinaus stellt der AN
folgende Übergaben gesammelt, strukturiert zusammengeführt und übergeben
in beschrifteten Ordnern, zusammen.
- Bautagebuch: arbeitstäglich geführtes Bautagebuch (während der
Bauzeit monatlich einzureichen), ggf. inkl. Fotodokumentation der
wichtigsten Tagesausführungen
Für die Zusammenstellung und Übergabe der entsprechenden Unterlagen ist
im Leistungsverzeichnis eine separate Position gebildet.

1.16 Baustellenreinigung
Der AN ist für die Sauberhaltung seiner Arbeitsstellen verantwortlich.
Er ist verpflichtet, den von seiner Arbeit herrührenden Schutt, sonstige
Materialreste, Verpackungsmaterialien, Umverpackungen, Paletten etc.
arbeitstäglich zu sammeln und umgehend fachgerecht zu entsorgen. Alle
Vorschriften und Verordnungen zur Abfallbeseitigung sind zu beachten.
Die Entsorgung von Schadstoffen entsprechend der Rechtsverordnung nach
§2 Abs. 2 Bundes Abfallgesetz ist Sache des AN. Anfallende Bauabfälle
müssen getrennt gesammelt und entsorgt werden.
Die nach ATV DIN 18299 Abschnitt 4.1.11 durch den Auftragnehmer zu
beseitigenden Verunreinigungen beziehen sich auch auf die Verunreinigung
der öffentlichen Verkehrswege durch Fahrzeuge und Maschinen des
Auftragnehmers oder seiner Subunternehmer. Solche Verunreinigungen sind
durch geeignete Maßnahmen möglichst zu vermeiden. Trotzdem auftretende
Verunreinigungen sind so rechtzeitig zu beseitigen, dass durch sie keine
Gefährdung des öffentlichen Verkehrs entstehen kann.
Kommt der AN seiner Verpflichtung zur Sauberhaltung der Baustelle trotz
schriftlicher Aufforderung nicht nach, so ist der AG berechtigt, eine
Baureinigung durch einen Dritten anzuordnen. Die entstehenden Kosten
gehen zu Lasten des AN.
Der AN hat nach Abschluss seiner Leistung, vor der Abnahme, eine
fachgerechte Baugrobreinigung durchzuführen. Der Aufwand gilt als
angeboten und ist entsprechend in die Einheitspreise einzukalkulieren.

1.17 Schutz von Fremdleistungen
Werden durch die Baustelleneinrichtung Rechte Dritter - insbesondere
von Nachbarn - für die Dauer der Bauarbeiten oder vor- übergehend und
kurzfristig beeinträchtigt, ist der Bauherr oder die Bauleitung
unverzüglich zu informieren. Das gilt auch im Zweifel über das Vorliegen
von Rechten oder bei zu vermutenden Beeinträchtigungen bzw. bei
Beschädigung vorhandener Bauwerke oder Bauteile.
Für alle Baumaßnahmen auf der Baustelle sind die außerhalb des
Baugrundstücks auftretenden Erschütterungseinwirkungen auf benachbarte
Gebäude, Menschen in Gebäuden und empfindliche Einrichtungen so gering,
wie nach dem anerkannten Stand der Technik möglich, zu halten.

1.18 Sonstiges
Alternativangebote
Soweit im Leistungsverzeichnis bestimmte Fabrikate und Typen angegeben
sind, gelten sie als Beispiel für eine geforderte Ausführung.
Es bleibt dem Bieter überlassen, andere gleichwertige Fabrikate in
einem Alternativangebot anzubieten.
Fehlen Alternativangebote, so sind die in der Ausschreibung
aufgeführten Fabrikate verbindlich.
Eine Entscheidung über Alternativangebote behält sich der Auftraggeber
vor.
Eventualpositionen
Als Eventual- gekennzeichnete Positionen können aus dem Auftrag
entfallen, ohne dass der Auftragnehmer zu Mehrforderungen berechtigt
ist.
Wand- und Deckendurchführungen/ Brandschutz
Rohrdurchführungen durch Beton und Mauerwerk sind grundsätzlich im
Schutzrohr oder mit Dämmschalen in der entsprechenden Qualität der
Bauteile (ohne Anforderungen, F30 oder F90) auszuführen.
Das gilt auch für unter Putz verlegte Rohrleitungen im Bereich der
Deckendurchbrüche.
Der umlaufende Spalt zwischen Medienrohr und Schutzrohr mit
Mineralwolle durchgängig auszustopfen.
Bei F90-Wänden und -Decken sind als Ummantelung für die Rohrleitungen
im Bereich der Durchführung mineralische Erzeugnisse mit einer
Schmelztemperatur >1.000 °C und speziell zugelassene Systeme (z.B.
Rockwool Conlit U150) zu verwenden. Die entsprechende Eignung der
eingesetzten Abschottung ist nachzuweisen.
Medienrohre sind im Bereich von Durchbrüchen durch Wände und Decken
ohne Brandschutzanforderung zur Schallisolation mit Filz zu umwickeln
Baunebenleistungen
Das Anzeichnen und Herstellen von Schlitzen und Aussparungen in
Trockenbauwänden ist Leistungsumfang des AN.
Das Anzeichnen von im Rohbau fehlenden Wand- und Deckendurchbrüchen in
Mauerwerks-, Betonwänden und Betondecken ist Leistungsumfang des AN.
Das Herstellen von fehlenden Wand- und Deckendurchbrüchen in
Mauerwerks-, Betonwände und Betondecken ist Leistungsumfang des AG.
Das fachgerechte Schließen von Wand- und Deckdurchbrüchen gemäß den
Brandschutz- anforderungen (z.B. R 90), insbesondere das Verpressen von
Rohrdurchführungen gem. Anforderungen des Prüfzeugnis oder MLAR sind
Leistungsumfang des AG und wird durch eine vom AG separat beauftragte
Brandschutzfachfirma ausgeführt.
Mit den Einheitspreisen abgegolten sind, wenn nachstehend nicht
gesondert aufgeführt, das Einrichten, Vorhalten und Räumen der Baustelle
incl. An- und Abfuhr aller für die Arbeiten erforderlichen Maschinen und
Geräte, alle Nebenleistungen und besondere Leistungen, die zur restlosen
Fertigstellung der Arbeiten notwendig sind.
Hygiene
Der Bauherr ist durch den AN bei Übergabe des Objektes so einzuweisen,
dass er alle haustechnischen Anlagenteile bestimmungs- und
vorschriftgemäß betreiben kann und so Belästigungen oder
Gesundheitsgefährdungen aufgrund von nicht bestimmungs- und
vorschriftgemäßem Betrieb der Anlagen ausgeschlossen werden können.
Es ist klar darzulegen, welche Konsequenzen ein nicht bestimmungs- und
vorschriftgemäßer Betrieb der Anlagen für die Bewohner haben kann.
Insbesondere den Anforderungen an die TrinkVO ist hier besonders zu
beachten.
Besonders zu beachten sind hierbei:
- VDI/DVGW 6023:2013-04
- DVGW W 551
Abstimmung
Der AN hat seine Arbeiten mit den sonstigen auf der Baustelle tätigen
Unternehmen in Abstimmung mit dem AG so zu koordinieren, dass ein
reibungsloser Ablauf der Arbeiten gewährleistet ist.

2. MONTAGE
Gegen Eindringen von Fremdteilen in Anlagenteile müssen bei
Unterbrechung der Montage Rohrenden etc. dicht verschlossen werden.
Die für die Dichtigkeitsprüfung und zum Entleeren und Füllen der
Anlagenteile notwendigen Hilfsmittel und Materialien gehören zur
Leistung des AN.
Auf spannungsfreies montieren und anschließen aller Anlagenteile ist
besonders zu achten.
Das Setzen der Konsolen, Haltern, Steinschrauben, Festpunkten und
sonstigen Aufhängevorrichtungen ist Sache des AN.
Alle Löcher werden mit Zementmörtel 1: 3 verschlossen, Gips darf nicht
verwendet werden.
Für waagerechte Verteilungsleitungen werden pendelnde Aufhängungen
verwendet.
Die Rohrbefestigungen erfolgen so, dass die vorgesehene Isolierung
fachgerecht ausgeführt werden kann.
Bei Verlegung der Rohrleitungen ist die Längenausdehnung an
entsprechender Stelle vorzusehen. In langen Rohrstrecken sind
Ausdehnungsbögen und Festpunkte anzuordnen. Es dürfen keine starren
Verbindungen von Rohren mit dem Baukörper auftreten, wie z.B. durch
Anschweißen von Steigleitungen an Deckeneisen.
Bei Rohrdurchführungen durch die Wände und Decken sind durch den AN
geeignete Maßnahmen zu ergreifen, die ein Reißen des Verputzes
verhindert, z.B. durch Überschubrohre bzw. Umwickeln der Rohre mit nicht
brennbarem Material.
Alle Rohrdurchführungen und Decken werden auf Anordnung des AG nach
erfolgter Rohrmontage dicht verschlossen, um ein Eintreten von evtl.
anfallendem Wasser in die Zwischendecke mit Sicherheit zu verhindern.
Verbindungen von Rohrleitungen, wie z.B. Flansch-, Schweiß- und
Schraubenverbindungen, dürfen nicht innerhalb von Wand- und
Deckendurchführungen liegen.
Werden Rohre mit Rohrabscheider abgeschnitten, so ist der hierbei
entstandene Grad durch Fräsen zu beseitigen.
Werden mehrere Rohrleitungen nebeneinander verlegt, so ist genügend
Zwischenraum für das Anbringen der Isolierung zu lassen. Werden Rohre in
Fußbodenkanäle verteilt, die anschließend mit Zementmörtel geschlossen
werden, so sind die Rohre mit einem Isolier- bzw. Rostschutzanstrich zu
versehen.
Bei Aufstellung von Einrichtungsgegenständen ist auf eine gute
Reinigungsmöglichkeit zu achten sowie auf das Austauschen von
Ersatzteilen. Dies gilt auch für sämtliche Anschlussleitungen.
Entsprechend sind lösbare Verbindungen vorzusehen.
Sollten in den Wintermonaten während der Montage Wasserdruckproben
vorgenommen werden, so sorgt der AN eigenverantwortlich dafür, dass nach
erfolgter Druckprüfung die Anlagenteile wieder entleert werden.
Der An hat sich über die Wasserqualität zu informieren und allen
notwendigen Maßnahmen zu ergreifen, die Schäden an seinen Anlagenteilen
grundsätzlich ausschließen.
Die Anordnung der Armaturen hat so zu erfolgen, dass dieselben ohne
Hilfsmittel bedient bzw. abgelesen werden können.
Die Fussbodendurchführungen im Bereich von Nassräumen sind für
Feuchtigkeitsisolierungen vorzusehen (Abstimmung mit öB).
Alle Regel- und Absperrorgane erhalten lösbare Verbindungen.
Entleerungshähne sind so zu montieren, dass sie einwandfrei zu bedienen
sind. Müssen aufgrund von Versprüngen in Zwischendecken Entleerungen
eingesetzt werden, so sind die Entwässerungsleitungen aus den
Zwischendecken an die nächstliegende Wand zu führen.
Für die Maßgenauigkeit der vorgerichteten Objektanschlussstutzen und
die genaue Lage der Abläufe haftet der AN.
Muster der Einrichtungsgegenstände und Armaturen, die eingebaut werden
sollen, SIND auf Anordnung der öB vorzulegen. Gegebenenfalls an Ort und
Stelle probeweise einzubauen und wieder zu entfernen.
Generell ist eine Montagehöhe von 3,5 m zu berücksichtigen.

3. ISOLIERUNGEN
Entsprechend der gesetzlichen Verordnungen dürfen keine brennbaren
Isoliermaterialien verwendet werden. Falls dem AN keine anderen
Weisungen gegeben werden, sind folgende Isoliermaßnahmen vorzunehmen:
Rohrleitungen in Zwischendecken werden mit alukaschierten
Mineralwollmatten isoliert.
Alle übrigen Leitungen erhalten einen Mantel aus feuerschutztechnisch
zugelassener Kunststofffolie oder einem Hartmantel B1 aus Isogenopak.
Schmutzwasserleitungen werden in notwendigen Fällen isoliert, sind
durch den AN anzuzeigen und mit der öB abzustimmen.
Hilfskonstruktionen, Befestigungen usw. sind vor den Isolierarbeiten zu
montieren.

4. DICHTUNGSPRÜFUNG
Rechtzeitig vor Inbetriebnahme hat der AN alle Anlagenteile einer
Druckprobe zu unterziehen und hierzu die öB einzuladen.
Der Probedruck ist so hoch zu wählen, wie es der zulässige Prüfdruck
der geschlossenen Geräte unter Berücksichtigung der Höhenlage zulässt.

5. BEDIENUNGS- UND REVISIONSUNTERLAGEN
Für eine ordnungsgemäße Wartung und Bedienung sind alle eingebauten
Anlagenteile sowie Schalt-, Regel- und Steuergeräte dauerhaft zu
beschriften bzw. zu beschildern, woraus eindeutig Anlagenteil sowie die
Funktion bzw. Stellung von Stellgliedern hervorgehen.
Die Rohrleitungssysteme erhalten Flusspfeile in Normfarben entsprechend
den Medien.
Für Zentralen und Unterstationen ist ein Anlagenschema zu liefern, dass
alle Funktionen, Regel- und Steuergeräte, techn. Daten, Schaltungen,
Sollwerte und Überwachung- und Kontrolleinrichtungen enthält. Die
Schemata sind an über sichtlicher Stelle in den Zentralen aufzuhängen.
Revisionsunterlagen für die Bedienung, Wartung und Revision sind vom AN
schriftliche und zeichnerische Unterlagen zu erstellen.
Alle Bezeichnungen in den Revisionsunterlagen müssen mit der
Anlagenkennzeichnung übereinstimmen.
Die Unterlagen sind geordnet in 2-facher Ausfertigung (1 x Papier, 2 x
Datenträger) vor
Inbetriebnahme zu übergeben.
Es ist nachfolgende Gliederung zu wählen:
1) Anlagenbeschreibung Heizung:
Beschreibung der Heizungsanlage mit Anlagencharakterisierung mit
Ortsbestimmung, Betriebswerte, Installationsdaten
2) Bedienungsanweisung (Allgemein):
Bestätigung der Bedienungsorgane mit Ortsbestimmung, Anzeige-, Steuer-
und Regelgeräte, Sicherheitseinrichtungen, Betriebsunterbrechung,
Betriebsart - Umschaltung
Verhalten bei Störung
Maßnahmen zur Störungsbeseitigung
Verhalten im Havariefall (z.B. Brand, Gasalarm, Rohrbruch etc.)
3) Wartungsanweisung:
Wartungsplan, als Wartungskarten n. AMEV) mit Angaben der Intervalle,
Wartung der Anlagen mit Ausführungsanweisung der Hersteller, Schmier-
und Dichtungssysteme.
4) Ersatzaufstellung:
Die Ersatzteilliste enthält:
Hersteller mit Anschriften
Typ / Fabr.-Nr.
Größe / Maß
Auslieferungslager
Kundendienst mit Anschrift und Telefonnummer
5) Bescheinigungen
Fachbauleitererklärung
Fachunternehmererklärung
6) Prüfzeugnisse und Zulassungen
R90 Rohrdurchführungen (z.B. Rockwool Conlit U150)
7) Herstellerunterlagen
Hersteller- und Lieferantenverzeichnis
Betriebsanleitungen der Hersteller
Besondere Pflegeanleitungen der Hersteller
8) Protokolle:
Abdrückprotokolle für die einzelnen Montageabschnitte
(Kellerverteilung, Steigleitungen, FBH-System in Wohnungen, etc.)
Spülprotokolle für die einzelnen Montageabschnitte
Inbetriebnahmeprotokoll Heizungsanlage
Inbetriebnahmeprotokolle von Werkskundendienst (z.B. Gaskessel,
FW-Hausstation)
Messprotokolle
Einregulierungsprotokoll, insbesondere Protokoll Durchführung des
Hydraulischen Abgleichs der Heizungsanlage mit Einstellwerden (Nachweis
Ausdruck Messgerät).
9) Revisionszeichnungen:
Bestehend aus: Grundrissen, Schemen, Detailplänen, Schnitte, ggf.
Ansichten etc.
Die Revisionszeichnungen sind vom AN zu fertigen und mit allen
technischen Angaben entsprechend zu versehen.
Es sind zu liefern:
Grundrisszeichnung M 1:50 mit Rohrleitungsführung, System- und
Schemazeichnungen.
Detailzeichnungen M1:20 (z.B. Technikzentralen)
Anlagen und Funktionsschemen, Regelschemen etc.
Schnittzeichnungen nach Erfordernis
Ansichten nach Erfordernis
Die Unterlagen sind für den Bauherrn:
1-fach in Papierform in A4-Sammelordner, einfach auf Datenträger (DVD,
USB-Stick etc.),
CAD-Zeichnungen im pdf- und dwg- Format, sowie alle übrigen Unterlagen
im pdf-Format zu übergeben.

Vorbemerkungen gelesen und anerkannt.
.................................den .........................
....................................................................
(Stempel und rechtsverb. Unterschrift)

## HLS Aufstockung DG Markelstr. 42
Datum: 15.04.24

### Titel 01 Sanitär

*Hinweis*
TECHNISCHE VORBEMERKUNGEN

Folgende Baunormen, Richtlinien und Schriften sind
besonders zu beachten:

Für Sanitär:
DIN EN 752  Entwässerungssysteme außerhalb von
Gebäuden- Kanalmanagement
DIN EN 1610  Einbau und Prüfung von Abwasserleitungen
und -kanälen
DIN EN 1717  Schutz des Trinkwassers vor
Verunreinigungen in Trinkwasserinstallationen und
allgemeine Anforderungen an Sicherungseinrichtungen
zur Verhütung von
Trinkwasserverunreinigungen durch Rückfließen -
Technische Regel der DVGW -
DIN EN 1775  Gasversorgung - Gasleitungsanlagen für
Gebäude - Maximal zulässiger Betriebsdruck
kleiner oder gleich 5 bar - Funktionale Empfehlungen
DIN 1988  Technische Regeln für
Trinkwasserinstallationen
DIN 1986-100  Entwässerungsanlagen für Gebäude und
Grundstücke - Teil 100: Bestimmungen in
Verbindung mit DIN EN 752 und DIN EN 12056
DIN EN 752 Entwässerungssysteme außerhalb von Gebäuden
DIN EN 12056 Schwerkraftentwässerungsanlagen innerhalb
von Gebäuden
DIN 18380  Allgemeine Technische Vertragsbedingungen
für Bauleistungen (ATV), Heizanlagen und
zentrale Wassererwärmungsanlagen
DIN 18381  Allgemeine Technische Vertragsbedingungen
für Bauleistungen (ATV), Gas-, Wasser
und Entwässerungsanlagen innerhalb von Gebäuden.
DVGW W 551  DVGW-Arbeitsblatt Trinkwassererwärmungs-
und Trinkwasserleitungsanlagen;
Technische Maßnahmen zur Verminderung des Legionellen
Wachstums, Planung,
Errichtung, Betrieb und Sanierung von
Trinkwasserinstallationen
DVGW-TRGI 2018 Technische Regeln für Gasinstallationen,
einschl. Ergänzungen

*Hinweis*
Dachgeschosausbau für die Markelstraße 42
1.3 Gewerk Sanitär
Die Planungen basieren auf den Vorschriften nach DIN
1988, DVGW Arbeitsblatt W 551, VDI/DVGW-Richtlinie
6023, VDI-Richtlinie 6003 und dem DVGW-Arbeitsblatt W
575 für Trinkwasser. Die Berechnungen des
Warmwasserbedarfs erfolgen nach DIN 4708. Für das
Teilgewerk Abwasser sind die DIN EN 12056, DIN 1986 und
VDI 3806 zugrunde gelegt. Die Positionen für
Waschmaschinen und Küchenspülen / Geschirrspüler
beruhen auf Annahmen.
Als Bemessungsgrundlage ist nach DIN 1988-300 die
Gebäudeart Wohngebäude gewählt worden.
1.3.1 Trinkwasser
Nach aktuellem Planstand und unter Einbeziehung der
Wärmeversorgung der Markelstraße 42 erfolgt die
Trinkwasserversorgung des Dachgeschossausbaus gemäß
vorliegender Planungen mit Anschluss an den Bestand.
Dabei ist vorgesehen, je eine Trinkwassertrasse im
Treppenhausbereich an die bestehende Kellerverteilung
anzubinden und in das Dachgeschoss 1 zu ziehen.
Dort teilen sich die Trassen in drei
Stockwerksleitungen und binden über den
Installationsbereich im Bodenaufbau jeweils eine
Wohnung an. Die Zirkulationsleitung wird dabei bis vor
das Wohnungsabsperrventil gezogen.
Der Anschlusspunkt für TWK/TWW und TWZ befindet sich im
TRH, unmittelbar hinter der Wohnungstrennwand.
Die gesamte Absperr- und Zählerinstallation soll über
eine Revisionsklappe zugänglich gemacht werden. Die
Leitungsführung findet thermisch getrennt in den
Vorwänden und im Installationsbereich statt.
Zur Sicherstellung der Trinkwasserhygiene werden in den
Wohneinheiten sämtliche Entnahmearmaturen
durchgeschleift.
Dabei wird das Kaltwasser zum WC und das Warmwasser zum
Handwaschbecken geführt.
Dadurch soll ein bestimmungsgemäßer Betrieb und
Wasseraustausch gemäß DIN 806 und VDI/DVGW 6023
sichergestellt werden. Nach derzeitigem Planungsstand
beträgt die maximale Ausstoßzeit weniger als 20
Sekunden. Daraus folgt, dass in den Bädern die
Komfortklasse II und III und an den Spülen die Klasse I
eingehalten werden kann.
Als Material für die Wohnungsanbindung wird Geberit
Mapress Edelstahlrohr oder glw. vorgesehen.
Alle Durchdringungen von Brandschutzabschnitten sind
mit der Conlit 150 U-Schale zu schotten. Für die
gesamte Trinkwasserinstallation gelten die
Dämmvorschriften nach dem Gebäudeenergiegesetz (GEG
2023).
1.3.2 Schmutzwasser
1.3.2.1 Abwasser
Die Anbindung der neuen Dachgeschosswohnungen erfolgt
über die bestehenden Fallstränge mit Anschluss im
daruterliegenden Geschoss unmittelbar unterhalb der
Geschossdecke.
Die Dimensionen des Bestands sind ausreichend. Die
Anbindung der Bäder und Küchen erfolgt über die
Installationsebene sowie den Bodenaufbau bei längeren
Leitungswegen und in den Vorwänden.
Hier ist insbesondere auf die bodengleichen Duschen
hinzuweisen, deren Abstand zum Fallpunkt bis zu 6 m
lang sein kann und daher die Anbindung allein in der
Installationsebene nicht möglich ist.
Die Be- und Entlüftung der Fallstränge erfolgt versetzt
zu diesen in den Bädern. Die Lüftungsleitungen werden
über die Speicher und dann über Dach geführt. In den
Bädern und im Speicher werden dafür raumhohe Vorwände
und Abkofferungen vorgesehen.
Die Maße sind den Grundrissen zu entnehmen. Bei der
Planung ist darauf geachtet worden, dass die
Dachdurchführungen in ausreichendem Abstand zu den
nächstgelegenen Fenstern erfolgen. Die Dimensionen
entsprechen denen der Fallleitungen.
Für die Position der Waschmaschine im Bad der
Wohnungseinheit 38.2 wurde eine Annahme getroffen. Dies
führt zu einer langen Abwasserleitungsführung >4 m,
die, wie im Grundriss dargestellt, eine Umlüftung
erfordert.
Als Rohrmaterial wird für alle neuen Leitungen Geberit
Silent dB20 bzw. Geberit Silent Pro, PP Kunststoffrohr
vorgesehen.
Alle Durchdringungen von Brandschutzabschnitten sind
mit dem Rohrschott 90 Plus DIN auszuführen.

#### Bereich 01.1 Wasseranlagen

##### Abschnitt 01.1.1 Sanitäre Objekte

*Hinweis*
Sanitärobjekte mit Zubehör:
Alle Anlagen der nachfolgend beschriebenen
Sanitärobjekte verstehen sich als komplett
funktionsfertige Anlage inkl. aller zum Betrieb, im
Sinne des Bauherren, notwendigen Anlagen- teile, auch
wenn diese in der Leistungsbeschreibung nicht explizit erwähnt werden.
Alle Anlagenteile entsprechen in vollem Umfang den DIN
und DIN EN Normen, Regelwerken sowie den anerkannten
Regeln der Technik.
Die Installation aller sanitären Objekte erfolgt als
Vorwandinstallation bzw. mit dem Einbau in eine
Ständerwand oder vor eine Wand.
Die WC-, Waschtisch-, Dusch- und Badewannenanlagen
erhalten grundsätzlich Installationselemente mit einer
selbsttra- genden korrosionsgeschützten
Profilzargenkonstruktion.
Alle sanitären Objekte sind in weißem Sanitärporzellan,
sofern nicht anders beschrieben, mit PA-Zeichen
vorzusehen.
Armaturen sind in verchromter Ausführung auszuführen,
Arma- turengruppe I, Durchflussklasse A mit
DVGW-Prüfzeichen.
Zur Ausstattung mit Elementen gehören alle notwendigen
Ein- zel-/Doppelwaschtisch-Selbstschlussarmaturen,
Einhebelmisch- armaturen, selbstschließende
Thermostatbatterien Ausführung als UP-Armatur,
WC-Körper mit Schallschutzset, Klosetsitz mit
Softclosemechanik, Betätigungsplatte, Handbrause mit
Brausschlauch und Brausekopf, Kopfbrause mit
Anschlussrohr, Handbrause mit Brauseschlauch für
Badewanne. etc.
Fugenabdichtung von sanitären Einrichtungsgegenständen
wie Waschtischen, WCs, Duschwannen, Badewannen etc. zur
ge- fliesten Wand mit dauerelastischem Material und
Abdichtung von Wanddurchdringungen wie z. B. bei
Wandarmaturen, Eck- ventilen, Abläufen etc.
Die Sanitärobjekte mit Zubehör sind nach abgestimmten
Fliesenspiegel des Architekten zu montieren.

**01.1.1.001 WC-Anlage**
*** Bezugsbeschreibung
Wandhängendes Tiefspülklosett nach DIN EN 997, aus
Sanitär- porzellan 6 Liter, mit glasiertem Spülrand,
Farbe weiß, ein- schließlich Befestigungssatz und
Schallschutzset.
Klosettsitz aus weißem Kunststoff mit Deckel,
Quick Release und Absenkautomatik softclose 9M87 S1 01,
Scharniere aus Edelstahl.
Fabrikat:  Villeroy & Boch
Typ:  Avento 5656RS
gem. Bemusterungsliste Best Place
Montageelement für wandhängendes WC mit Unterputz-Spül-
kasten, als Einzelement in einer Vorwandinstallation im
Troc- kenbau, für Wand- und Fußbodenbefestigung
statisch selbst- tragend, stufenlos höhenverstellbar,
aus Metallprofilrahmen.
Konstruktion pulverbeschichtet. Ausführung wie folgt:
Element für Aufbau auf Rohfußboden, mit Befestigung und
An- schlüssen für Zu- und Abläufe für wandhängendes
Klosett, mit
Ablaufbogen und Ablaufbefestigung, für
2-Mengen-Spül-Stop-
Technik.
Inkl. Vorhaltung für eventuell spätere Umrüstung auf
Dusch-WC
Fabr:  Geberit
Typ:  Duofix PLUS Wand WC 112 cm
Betätigungs-Abdeckplatte gem. Bemusterungsliste Best
Place,
für vorstehenden UP- Spülkasten,
Grundplatte und Tasten Chrom gebürstet, easy to clean
Beschichtung,für 2-Mengen-oder Start & Stopp für
Betätigung von vorn.
Fabrikat:  Geberit
Typ:  Sigma 50
Art. Nr.:  115.788GH2
Menge: 7,000 St

**01.1.1.002 Dusch-WC-Anlage**
*** Bedarfsposition ohne GB
*** gemäß Ausführungsbeschreibung Wandhängendes Tiefspülklosett nach DIN EN 997, aus Sani
*** wie Position 01.1.1.001
mit Dusch-WC,
anstelle Betätigungsplatte Sigma 50, Ar. Nr. 115.788GH2
Wandbedinpanel Geberit Aqua Clean berührungslos.
Fabr: Geberit
Typ:  Aqua Clean Tuma Classic
Elektro-Leitung und Anschluss durch Gewerk Elt.
komplett betriebsfertig
liefern und montieren
Menge: 1,000 St

**01.1.1.003 Einzel-Waschtischanlage 60 x 47 cm**
*** Bezugsbeschreibung
Einzel-Waschtischanlage mit TWK- und TWW-Versorgung
Waschtisch, EN 14688 CL 25, EN 32 aus Keralith mit 1
Hahn- loch, durchgehendes Becken mit einem Überlauf
Breite: 600 mm, Tiefe: 470 mm
Inkl. Befestigung mittels Stockschrauben M 10 x 120
Fabrikat:  Keuco
Modell:  Plan Blue
Montageelement für Trockenausbau, für zuvor
beschriebenen Einzel-Waschtisch, bestehend aus:
1x Montagerahmen, mit verstellbaren Füßen, mit
Keramikbefes- tigungen M10, verstellbarem Abstandsmaß,
höhenverstellbar, mit wechselbarer
Armaturenanschlussplatte, mit PE-Fertigablauf.
Anschlussbogen DN 40 und Gummidichtung 32 mm, mit
Schutz- und Markierungsstopfen, mit universal
Armaturenan- schluss und Styropor-Isolation, Dämmgummi
und Dichtscheibe, einschl. Dicht-,
Befestigungsmaterial, und Schallschutzeinlage, mit
Vorwandmontagebausatz, komplett liefern und montieren.
Fabrikat:  Geberit
Typ:  Duofix
1x Flaschengeruchsverschluß verchromt.
Siphon 1 1/4" bestehend aus:
Tauchrohr 140 mm, Wandrohr und Rosette Ø 72 mm.
Inkl. Ablauf - Garnitur und Ventil mit push open
Funktion,
Fabr./Typ:  Hans Grohe Push open Flowstar S,
Art.-Nr.:  50100000
inkl. Eckregulierventile mit Verlängerung und
Schubrosette, verchromt, Anschluss: R 1 /2"
Fabr.:Schell oder glw.
Inkl. 1 x Waschtisch-Einhebel Waschtischmischer 90
verchromt, DN 15 mit Keramikkartusche variabel
einstellbare Mengenbegren- zung, einstellbare
Mindestmenge 2,5 l / min.
Metallhebel, Temperaturbegrenzer, einschl. Einstellung
der Temperatur (Verbrühschutz) und Durchflussmenge mit
Warm + Kalt - Kennzeichnung, Keramikmischsystem, mit
Boltic Griffver- riegelung, Temperaturbegrenzung
individuell einstellbar, Durch- flußbegrenzer 7 l/min.
und Rubit Luftsprudler, chrom.
Fabrikat:  Keuco
Typ:  Plan Blue
Art. Nr.: 53902010100
Menge: 5,000 St

**01.1.1.004 Einzel-Waschtischanlage 100 x 47 cm**
*** Bedarfsposition ohne GB
*** gemäß Ausführungsbeschreibung Einzel-Waschtischanlage mit TWK- und TWW-Versorgung
*** wie Position 01.1.1.003
Breite: 1000 mm, Tiefe: 470 mm
Menge: 1,000 St

**01.1.1.005 Einzel-Waschtischanlage Gäste WC**
*** gemäß Ausführungsbeschreibung Einzel-Waschtischanlage mit TWK- und TWW-Versorgung
*** wie Position 01.1.1.003
Breite: 500mm, Tiefe 470mm
Menge: 2,000 St

**01.1.1.006 Duschanlage 1000 x 1000 mm**
*** Bezugsbeschreibung
Duschwanne bestehend aus:
Material: emaillierter Stahl 3,5 mm
Größe: 1000 x 1000 x 25 mm
Gewicht: 22 kg
Farbe: alpinweiß
Außenform: Quadrat
Durchmesser Ablauf: 90 mm
rollstuhlbefahrbar.
Oberfläche schlag-, kratz- und abriebfest,
farbbeständig, licht- echt und säurebeständig nach DIN
EN ISO 28706-1 und DIN EN 14527, CE-Kennzeichnung nach
DIN EN 14527 - CL 1 +CL 2, TÜV-GS (geprüfte Sicherheit)
Prüfsiegel, 3 Grad zum Wan- neninneren geneigter Rand,
Erdungslasche für Potentialaus- gleich, 100 %
recyclebar und zertifiziert mit der IBU Umwelt-Pro-
duktdeklaration nach ISO 14025, 30 Jahre Garantie auf
die Duschwanne (gem. Garantiepass).
Perl-Effekt, Duschwannen-Fuß-Rahmen FR 5300 bzw. FR
5300 Plus,
Einbau-System-Rahmen ESR II mit entsprechender
Spezial-Ab- laufgarnitur für ESR II,
Mitten-Abstütz-System MAS 5305,
Duschwannen-Antidröhn-Set DW-ADS,
Duschwannen-Schalldämmset DWS,
Wannen-Anschluss-Schalldämmband WAS 70,
Wannen-Dicht-Band WDB 95.
Fabrikat:  Kaldewei
Typ:  SUPERPLAN 390-1 100x80x2,5 cm
Inkl. Kaldewei Enbausystemrahmen ESR für bodenebenen
Einbau
Inkl. Kaldewei Diichtset Bodeneben für bodenebene
Duschflächen
inkl. DU Ablaufgarnitur DN 40/50
Ablaufgarnitur mit herausnehmbarem Geruchverschluss,
mit Abdeckhaube verchromt, mit 45 Grad-Ablaufbogen, für
flache Duschwannen mit 90 mm Ablaufloch, güteüberwacht
nach DIN EN 274, 112 X 40/50
Fabrikat:  Kaldewei
Typ:  KA 90 flach,, Modell 4104
Inkl. Kaldewei Ablaufdeckel KA120 emaliert für
SUPERPLAN
inkl. Einhebel-Brausemischer UP, hochglanzverchromter
Einhe- bel-Brausemischer in ästhetischem, funktionalem
Design, für Unterputz Montage, bestehend aus Hebel,
Hülse und Rosette
und Funktionseinheit,
Rosettendurchmesser 150 mm, Tiefe 15 mm,
Grundkörperdurchmesser der Mischeinheit 49 mm,
maximale Ausladung 77 mm,
passend für Einbau in Flexx Boxx Grundkörper
Fabrikat:  KEUCO
Typ:  PlanBlue
Art. Nr.:  53971010181
Inkl. Einheitsgrundkörper UP, DN 20,
Universeller Grundkörper aus entzinkungsarmen Messing,
pas- send für alle UP Wannen- und Brausemischer sowie
UP Thermostate mit/ohne Absperrung,
Unterputz-Rohbau-Set ohne Fertigmontage-Teile,
einteiliges Elastomer-Gehäuse mit einer
Rohbau-Schutzkappe und inte- griertem Prüf- und
Spülsystem,
Zusätzlicher Spülschlauch ist nicht notwendig,
Montagetiefenausgleich mit zusätzlicher Dichtmanschette
31 mm, Durchflussklasse BB,
Fabrikat:  KEUCO Flexx Boxx Einheitskörper  UP
Art. Nr.:  59970000070
Inkl. Befsetigungsmaterial für Befestigung auf vom
Trocken- bauer gelieferter MDF-Platte nach Abstimmung
der genauen Lage mit Trockenbauer.
inkl. Handbrauseset verchromt bestehend aus:
Wandstange 800 mm (Gesamthöhe 851 mm)  mit Brauseschieber, Höhenverstellung mit Griff, Neigungswinkel
einstellbar
Fliesenausgleichsscheibe (5 mm)
Handbrause mit Normalstrahl
Brauseschlauch, 1600 mm
inkl. korrosionsfreiem Befestigungsmaterial
Fabrikat:  KEUCO
Typ:  IXMO
Art.Nr.:  59585010800
inkl. Schlauchanschluss DN15, hochglanzverchromter
Schlauchanschluss, DN15 in ästhetischem, funktionalem
Design, passend für alle Unterputz-Armaturen,
Rosettenkappe, Durchmesser 70 mm,
Grundkörperdurchmesser 33 mm, Ausladung 53 mm,
Wasseranschluss G 1/2 Zoll
Eigensicher gegen Rückfließen nach DIN EN 1717
Fabrikat:  KEUCO
Art.Nr.:  53947010000
Menge: 5,000 St

**01.1.1.007 Duschanlage 900 x 900 mm**
*** Bedarfsposition ohne GB
*** gemäß Ausführungsbeschreibung Duschwanne bestehend aus:
*** wie Position 01.1.1.006
Größe: 900 x 900 x 25 mm
Menge: 1,000 St

**01.1.1.008 Duschanlage 800 x 800 mm**
*** Bedarfsposition ohne GB
*** gemäß Ausführungsbeschreibung Duschwanne bestehend aus:
*** wie Position 01.1.1.006
Größe: 800 x 800 x 25 mm
Menge: 1,000 St

**01.1.1.009 Glasduschwand Pendeltür**
*** Bedarfsposition ohne GB
Glasduschwand Pendeltür 2 flügelig nach innen öffnend
zum Einbau in einer Nische oder Glasseitenwand bis 910
mm Breite
Teilgerahmte Tür mit 2 Glasflügeln, nach innen und
außen öffnend mit Stabilisierung (innen).
Verglasung mit 6 mm Einscheiben-Sicherheitsglas nach
DIN EN 12150
Profile aus hochwertigem eloxiertem Aluminium,
Gelenkbe- schläge und Griffe aus hochwertigem Metall.
Verstellmöglichkeit je Wandprofil 10 mm, im
Gelenkbeschlag 20 mm.
Gelenkprofil mit Hebe-Senk-Mechanismus.
Durchgehende Magnetleisten und Dichtprofile,
waagerechte Dichtleiste in Dachrinnenform.
Mit Bodenschwelle (Höhe 6 mm), oder ohne Bodenschwelle
(bodenfrei) installierbar.
Konstruktionsbedingt ist bei Raya keine absolute
Abdichtung erreichbar.
Im Lieferumfang enthalten: Befestigungsmaterial.
Geprüft nach DIN EN 14428 (CE) und PPP 53005 (TÜV /
GS).
Qualitätssicherungssystem zertifiziert nach DIN EN ISO
9001:2008.
Umweltmanagement zertifiziert nach DIN EN 14001:2004.
20 Jahre Ersatzteil-Nachkaufsicherheit nach Auslauf des
Mo- dells.
Ausführung Anschlag rechts / links
Breite: 900 mm
Breite Tür:450 mm
Höhe: 2000 mm
Farbe: silbermatt
Glas: ESG 6 mm klar
einschl. Dicht-, Befestigungsmaterial, einschl.
dauerelastischer Abdichtung, imkl. SpriClean
Beschichtung.
Fabrikat:  Sprinz
Typ:  Walk In
Menge: 1,000 St

**01.1.1.010 Glasduschwand, Seitenwand rechts/links**
*** Bedarfsposition ohne GB
Zum Anbau an geflieste Wand, als Kombination mit Glas-
Pendeltür, teilgerahmt bis 910 mm Breite, mit
Stabilisierung (innen).
Verglasung mit 6 mm Einscheiben-Sicherheitsglas nach
DIN EN 12150
Profile aus hochwertigem eloxiertem Aluminium,
Gelenkbe- schläge und Griffe aus hochwertigem Metall.
Verstellmöglichkeit je Wandprofil 10 mm, im
Gelenkbeschlag 20 mm.
Gelenkprofil mit Hebe-Senk-Mechanismus.
Durchgehende Magnetleisten und Dichtprofile,
waagerechte Dichtleiste in Dachrinnenform.
Mit Bodenschwelle (Höhe 6 mm), oder ohne Bodenschwelle
(bodenfrei) installierbar.
Konstruktionsbedingt ist bei Raya keine absolute
Abdichtung erreichbar.
Im Lieferumfang enthalten: Befestigungsmaterial.
Geprüft nach DIN EN 14428 (CE) und PPP 53005 (TÜV /
GS).
Qualitätssicherungssystem zertifiziert nach DIN EN ISO
9001:2008.
Umweltmanagement zertifiziert nach DIN EN 14001:2004.
20 Jahre Ersatzteil-Nachkaufsicherheit nach Auslauf des
Modells.
Ausführung Anschlag rechts / links
Breite: 900 mm
Höhe: 2000 mm
Farbe: silbermatt
Glas: ESG 6 mm klar
einschl. Dicht-, Befestigungsmaterial, einschl.
dauerelastischer Abdichtung, imkl. SpriClean
Beschichtung.
Fabrikat:  Sprinz
Typ:  Walk In
Menge: 1,000 St

**01.1.1.013 Anti-Rutschbeschichtung**
*** Bedarfsposition ohne GB
Merkosten für Ausstattung der beschriebenen
Duschwannen,
mit einer werksseitig aufgebrachten
Anti-Rutschbeschichtung (Antislip), für die Duschtasse
900 x 900 bis 800 x 1000 x 25 mm, in barrierefreien
Wohnungen.
Menge: 1,000 St

**01.1.1.014 Badewannen Anlage**
*** Bezugsbeschreibung
Stahl-Badewannen 1800 x 750 mm bestehend aus:
3,5 mm starkem Stahlblech, innen säure- und
laugenbeständig weiß emailliert, außen grundemailliert,
einschl. Silikonabdicht- ung, Schalldämmeinlage, Dicht-
und Befestigungsmaterial,
gemäß Bemusterungsliste Best Place.
Fabrikat:  Kaldewei
Typ:  Classic Duo 950
Inkl. Poresta Wannenträger 1800 x 800 mm
Inkl. Ab- und Überlaufgarnitur DN 40/50, mit
Geruchsverschluss und 45 Gad Ablaufbogen, inkl.
Rohrtrenner,
güteüberwacht, nach DIN EN 274 für
zuvor genannte Normalbadewannen.
Fabrikat:  Viega
Typ:  Multiplex Trio
inkl. Einhebel-Wannen- und Brausemischer UP,
hochglanzver- chromter Einhebel-Wannenmischer in
ästhetischem, funktiona- lem Design, für Unterputz
Montage, bestehend aus Hebel, Hül- se, Rosette,
Umsteller und Funktionseinheit, Mischwasserkartu- sche
mit keramischen Dichtscheiben und Temperaturbegrenzg.
Rosettendurchmesser 150 mm, Tiefe 15 mm,
Grundkörperdurchmesser der Mischeinheit 49 mm,
maximale Ausladung 99 mm,
passend für Flexx Boxx Grundkörper
Fabrikat:  KEUCO
Typ:  PlanBlue
Art. Nr.:  53972010181
Inkl. Einheitsgrundkörper UP, DN 20,
Universeller Grundkörper aus entzinkungsarmen Messing,
pas- send für alle UP Wannen- und Brausemischer sowie
UP Ther- mostate mit/ohne Absperrung,
Unterputz-Rohbau-Set ohne Fertigmontage-Teile,
einteiliges Elastomer-Gehäuse mit einer
Rohbau-Schutzkappe und inte- griertem Prüf- und
Spülsystem,
Zusätzlicher Spülschlauch ist nicht notwendig,
Montagetiefenausgleich mit zusätzlicher Dichtmanschette
31 mm, Durchflussklasse BB,
nkl. Befsetigungsmaterial, für Befestigung auf vom
Trocken- bauer gelieferter MDF-Platte nach Abstimmung
der genauen Lage mit Trockenbauer.
Fabrikat:  KEUCO Flexx Boxx Einheitskörper  UP
Art. Nr.:  59970000070
inkl. Stabhandbrause. Hochglanzverchromte Handbrause
mit Normalstrahl Geräuschverhalten DIN 4109 Gruppe I,
Fabrikat:  KEUCO
Typ:  Edition Atelier
Art. Nr.:  56080010100
inkl. Brauseschlauch DN 15, 1250 mm
Fabrikat:  Keuco
Typ:  IXMO
inkl. Schlauchanschluss DN 15 mit Brausehalter für
Brauseschlauch mit Handbrause,
Eigensicher gegen Rückfließen nach DIN EN 1717
Fabrikat:  Keuco
Typ:  Plan Blue
Art. Nr.:  59592010001
Inkl. Wanneneinlauf DN 15,
mit runder Rosette
Ausladung 152 mm
Fabrikat:  Keuco
Typ:  Plan Blue
Art. Nr.:  53945010001
Inkl. 2 x UP-Wandscheibe DN 15, R1/2",  für Anschluss
von Handbrause und Wanneneinlauf, inkl.
Befestigungssatz für Montage auf bauseitiger
MDF-Platte, inkl. Verrohrung zwischen UP-Mischer und
Wandscheiben aus Mehrschicht-Verbundrohr DN 15, bis max
Rohrlänge 1,5 m einschl. Rohrdämmung.
Menge: 5,000 St

**01.1.1.015 Badewannenanlage mit Brauseset**
*** Bedarfsposition ohne GB
*** gemäß Ausführungsbeschreibung Stahl-Badewannen 1800 x 750 mm bestehend aus:
*** wie Position 01.1.1.014
anstelle der Stabhandbrause mit Brauseschlauch und
Schlauchanschlus mit Brausehalter,
Ausführung mit Brause-Set
bestehend aus:
Braussestange 90cm
Brauseschlauch und
Handbrause
verchromt
Fabr: Keuco
Art.-Nr. 5498701000
sowie:
Schlauchanschluss mit runder Rosette
(oh. Brausehalter)
verchromt
Fabr. Keuco
Art.-Nr. 53971010181
liefern und montieren
Menge: 1,000 St

**01.1.1.016 Küchenspülanlage**
bestehend aus:
TWK-/ TWW-Anschluss  mit UP-Wandscheiben R1/2",
durchgeschlifen nach DIN 1988-300, inkl.
Befestigungsmaterial.
Befestigung auf bauseitiger MDF-Platte (Trockenbau).
Inkl. Eckventil für Warmwasser mit Verlängerung,
Schubrosette,
Quetschverschraubung mit Längenausgleich und
selbstdichten- dem Anschlussgewinde
Größe: 1/2" x 3/8"
Oberfläche: verchromt
Fabrikat: Schell o. glw.
Inkl. WAS-Kombi-Eckventil für Kaltwasser mit
Fettkammer- Oberteil, Rückflussverhinderer, Rosette,
absperrbarem Kupfer- rohr und Schlauchanschluss mit
Rohrbelüfter
Größe: 1/2"
Oberfläche: verchromt
Fabrikat:  Schell o. glw.
Inkl. Einhand-Spültischbatterie 1/2 für TWK- und TWW
mit Ke- ramikkartusche, verchromt, Luftsprudler, inkl.
Anschluss an TWK- /TWW- Eckventil mit Panzerschläuchen
DN 10.
Fabrikat:  Ideal Standard
Modell:  CeraSprint Neu
Röhrengeruchverschluss aus Kunststoff weiß, für
Spültische mit einem Waschgeräteanschluss, inkl.
Anschluss Spülmschiene.
Größe:  1 1/2" x 50 mm
Fabrikat:  Viega o. glw.
Menge: 5,000 St

**01.1.1.017 Anschluss Spülmaschine**
TWK- und SW-Anschluss von beigestellter Spülmaschine
her- stellen unter Hinzulieferung von Klein- und
Dichtungsmaterial.
Menge: 5,000 St

**01.1.1.018 Waschmaschienenanschluss**
bestehend aus:
KW-Wandscheibe R1/2", Unterputz oder Aufputz inkl.
Zapfventil R1/2" eigensicher mit Rückflussverhinderer.
TWK- und SW-Anschluss der bauseitigen Waschmaschine
her- stellen unter Hinzulieferung von Klein- und
Dichtungsmaterial.
Inkl. Röhrengeruchverschluss aus Kunststoff weiß, für
einen Waschgeräteanschluss für Unterputz- oder
Aufputzmontage
Größe:  1 1/2" x 50 mm
Fabrikat:  Viega o. glw.
Menge: 5,000 St

##### Abschnitt 01.1.2 Trinkwasserrohrleitungen und Zubehör

*Hinweis*
Rohrleitungen für Kalt- und Warmwasser in
Trinkwasserinstalla- tionen vorrangig nach DIN 1988,
aus nichtrostenden Cr-Mo-Ti Stahl, mit handelsüblichen
Biegegeräten bis 28 mm biegbar,
Werkstoff-Nr. 1.4521, nach DIN EN 10088, PRE-Wert: 24,1
Verbindung mit Sanpress Inox-Verbinder aus Edelstahl
(Molyb- dängehalt min. 2,2%), mit SC-Contur und DVGW
zertifizierter
Prüfsicherheit bei unverpresstem Verbinder über den
gesamten Prüfbereich von 22 - 3 bar trocken sowie von 1
- 6,5 bar nass,
EPDM-Dichtelement, unlösbar, einschl. Form- und Verbindungsstücke. (Rohrbögen 15°-90°, T-Stücke, Reduzierung,
Muffen, Nippel, sonstige etc.), inkl.
Befestigungsmaterial.
v.g. Rohre, Formstücke und Verbinder im Systemverbund,
inklusive Systemzulassung, DVGW-Reg.-Nr DW-8501BS0376
Richtfabr: Viega o glw.
Typ: Sanpress o. glw.

angebotenes Fabr.: ' ......... '

angebotener Typ. ' ......... '

liefern und montieren

**01.1.2.001 Sanpress-Rohr 1.4521, DN 12**
*** Bezugsbeschreibung
Sanpress-Rohr 1.4521 aus nichtrostendem Stahl,
PRE-Wert: 24,1, wie vor, jedoch 15 x 1,0 mm.
Menge: 43,000 m

**01.1.2.002 Sanpress-Rohr 1.4521, DN 15**
*** gemäß Ausführungsbeschreibung Sanpress-Rohr 1.4521 aus nichtrostendem Stahl, PRE-Wert
*** wie Position 01.1.2.001
18 x 1,0 mm
Menge: 16,000 m

**01.1.2.003 Sanpress-Rohr 1.4521, DN 20**
*** gemäß Ausführungsbeschreibung Sanpress-Rohr 1.4521 aus nichtrostendem Stahl, PRE-Wert
*** wie Position 01.1.2.001
22 x 1,2 mm
Menge: 70,000 m

**01.1.2.004 Sanpress-Rohr 1.4521, DN 25**
*** Bedarfsposition ohne GB
*** gemäß Ausführungsbeschreibung Sanpress-Rohr 1.4521 aus nichtrostendem Stahl, PRE-Wert
*** wie Position 01.1.2.001
28 x 1,2 mm
Menge: 1,000 m

**01.1.2.005 Formstücke für Sanpress-Rohr 1.421**
Formstücke für Sanpress-Rohr DN 12-DN 25

' ......... ' % Zuschlag auf v.g. Rohrlängen.
Menge: 1,000 Psch

**01.1.2.006 Anschluss an Bestandstrinkwasserleitung**
Anschluss an Bestandsleitung TWK/TWW/TWZ herstellen.
DN 15/20/25
Bestandsleitung, Teilentleeren, Auftrennen und
Anschluss T-Stück mittels Pressverbinder T-Stück,
Muffen, Rohrnippel etc. für Anschluss
TWK/TWW-/TWZ-Steiger herstellen.
Menge: 1,000 Psch

##### Abschnitt 01.1.3 Metallverbundrohr

*Hinweis*
Rohrleitungen, für Kalt- und Warmwasser in
Trinkwasserinstal- lationen nach DIN 1988, (DIN EN
806), formstabiles, biegefähi- ges
Mehrschichtverbundrohr 5-lagig (PE-RT - Haftvermittler
überlappt längsverschweißtes Aluminium - Haftvermittler
PE- RT), DVGW-Zulassung, diffusionsdicht nach DIN 4726,
PE-RT-
Material aus unvernetzten Polyethylen mit erhöhter
Temperatur- beständigkeit nach DIN 16833, einsetzbar
gemäß TrinkWV
korrosionsbeständig, Baustoffklasse B2 nach DIN 4102
max. Temperatur: 95°C
max. Dauerbetriebsdruck bei Dauerbetriebstemperatur
70°C:  10 bar
Verbindungstechnik durch speziell für das System
entwickelte Fittingprogramm 14-110 mm bestehend aus:
Pressfittings 14-32 mm-Metallfittings aus verzinnten
Messing mit profilierter Aluminiumpresshülse und
Pressbackenanschlag- ring mit Pressfittings 40-75 mm.
Metallfittings aus verzinntem  Messing mit fixierter
Presshülse aus Edelstahl,  Klemmfittings 90-110 mm,
Metallfittings aus Rotguss mit Klemmhülse und
Spannschraube, Verbundfittings für Dimensionen 16- 32,
als Pressfittings aus PPSU, mit fixierten Presshülsen
aus Edelstahl,
Schraubfitting für Dimensionen 14-25 mm Metallfittings
aus ver- zinntem Messing.
Verpressung nur mit vom Hersteller zugelassenen
Presswerk- zeugen, System aller Werkstoffe sind
DVGW-freigegeben.
Verlegen in Gebäuden, einschl. Dichtungsmaterial,
einschl. aller erf. vom Hersteller zugelassenen Form-,
Verbindungs- und Übergangsstücken und sonstigen
Fittingen, Ausführung und Qualität für die Dimension
14-110 mm. Festpunkte, Rohrschlit- ten mit Schellen,
Führungs- und Tragkonstruktionen und Rohrbefestigungen.
Die Verarbeitung und Verlegung ist nach DIN 1988, den
her- stellerspezifischen Vorschriften sowie der
Einhaltung einschlä- giger Normen durchzuführen.
Die herstellerspezifischen Eigenschaften sind durch
einen Nachweis zu bestätigen.
Dichtheitsprüfung und Spülen nach DIN 1988 oder ZVSHK-
Merkblatt.
Montagehöhen bis 3,5 m
Richtfabrikat: Uponor o. glw.
Produkt:  Unipipe o. glw.

Angebotenes Fabrikat: '
................................ '

Angebotener Typ: ' .................................. '

einschl. Befestigungsmaterial, Schrauben, Dübel,
Pressmuffen etc.
liefern und montieren

**01.1.3.001 Mehrschichtverbundrohr DN 12, 16 x 2,0 mm**
*** Bezugsbeschreibung
wie Position zuvor, jedoch DN 12 (16 x 2,0 mm).
Menge: 75,000 m

**01.1.3.002 Mehrschichtverbundrohr DN 15, 20 x 2,25 mm**
*** gemäß Ausführungsbeschreibung wie Position zuvor, jedoch DN 12 (16 x 2,0 mm).
*** wie Position 01.1.3.001
DN 15 (20 x 2,25 mm)
Menge: 75,000 m

**01.1.3.003 Mehrschichtverbundrohr DN 20, 25 x 2,5 mm**
*** Bedarfsposition ohne GB
*** gemäß Ausführungsbeschreibung wie Position zuvor, jedoch DN 12 (16 x 2,0 mm).
*** wie Position 01.1.3.001
DN 20 (25 x 2,5 mm)
Menge: 1,000 m

**01.1.3.004 Formstücke für Mehrschichtverbundrohr**
Formstücke für Verbund-Rohr DN 12 - DN 32

' ......... ' % Zuschlag auf v.g. Rohrlängen.
Menge: 1,000 Psch

##### Abschnitt 01.1.4 TW Dämmung

*Hinweis*
Dämmung von Trinkwasserleitungen warm (GEG2023)
Zur Begrenzung der Wärmeverluste von Warmwasserrohrleitungen schreibt die GEG als gesetzliche Grundlage eine
Dämmung des Warmwassersystems vor. Die Dämmdicken
werden in Abhängigkeit vom Rohrdurchmesser vorgegeben.
Es dürfen nur Dämmstoffe zum Einsatz kommen, die einen
amtlich anerkannten Rechenwert der Wärmeleitfähigkeit
bei 40 °C von 0,035 W/(m·K) aufweisen. Werden
Dämmstoffe mit schlechteren Dämmeigenschaften
eingesetzt, müssen die Dämmstoffdicken entsprechend
größer dimensioniert werden.
Wärmeschutz nach der Energieeinsparverordnung (GEG2023)
Die EnEV gibt Mindestanforderungen für die Dämmdicke
von Rohrleitungen und Armaturen vor. Den Regelfall
stellt die soge- nannte 100%-Dämmung dar. Das heißt
alle warmgehenden Rohrleitungen wie Heizungsleitungen
(HZ), Trinkwasser warm (PWH) und Trinkwasser
Zirkulation (PWH-C) sind mit einer Dämmstärke zu
ummanteln, die mindestens dem Innendurch- messer der
Rohrleitung entspricht. Dies gilt bei Verwendung von
Dämmstoffen mit einer Wärmeleitfähigkeit von ? = 0,035
W/(mK). Beim Einsatz von Dämmstoffen mit höherer Wärmeleitfähigkeit sind die Dämmstärken anzupassen.
Dämmung von Trinkwasserleitungen kalt (DIN 1988-200:
2012-05)
Die Dämmung von Trinkwasserleitungen kalt ist
notwendig, um eine Tauwasserbildung auf der
Rohrleitungsoberfläche zu ver- meiden und das
Trinkwasser vor Erwärmung bei erhöhten Um-
gebungstemperaturen zu schützen.
Bei üblichen Betriebsbedingungen und
Rohrleitungsführungen im Wohnungsbau gelten die Werte
für die Mindestdämm- schichtdicken nach Tabelle 8 der
DIN 1988-200 als Richtwerte.
Bei längeren Stagnationszeiten kann auch eine Dämmung
allein keinen dauerhaften Schutz vor Erwärmung bieten.
Bei Anforderungen an den Tauwasserschutz ist dabei eine
Wär- meleitfähigkeit von ? = 0,040 W/(m·K) des
Dämmstoffes zu be- rücksichtigen.
Zum Schutz des Trinkwassers vor Erwärmung gelten die
ange- gebenen Werte für Dämmstoffe mit einer
Wärmeleitfähigkeit von ? = 0,035 W/(mK).

*Hinweis*
Wärmedämmung von Warmwasser-Rohrleitungen gem. Anlage 5
(zu § 10 Abs.2 und § 14 Abs. 4), Tabelle 1, EnEV 2014
Dämmschale Rockwool 800 fugendicht auf die Rohrleitung
auf- bringen. Schutzstreifen der selbstklebenden
Längsüberlappung entfernen und damit den Längsschlitz
dicht verkleben. Rundstöße mit selbstklebendem Rockwool
Alufix Klebeband verkleben.
Zusätzlich Dämmschale Rockwool 800 mit verzinktem
Binde- draht, 6 Windungen pro lfm, auf der Rohrleitung
befestigen.
Baustoffklasse: A2L - s1, d0 nach DIN 13501-1
Schmelzpunkt: >1000 °C nach DIN 4102-17
Wärmeleitfähigkeit: 0,035 W/(m K) nach EnEV
Oberfläche:  gitternetzverstärkte Aluminiumfolie
Anforderung: Dämmstärke 100% gem. EnEV
Rohrdurchmesser: DN 12 - DN 50
Fabrikat:  ROCKWOOL
Typ: Rockwool 800

**01.1.4.001 Warmwasser-Dämmung DN 12**
*** Bezugsbeschreibung
Warmwasser-Dämmung DN 12 wie vor in vollem Wortlaut
beschrieben.
Dämmdicke: 20 mm
Menge: 43,000 m

**01.1.4.002 Warmwasser-Dämmung DN 15**
*** gemäß Ausführungsbeschreibung Warmwasser-Dämmung DN 12 wie vor in vollem Wortlaut bes
*** wie Position 01.1.4.001
Warmwasser-Dämmung:  DN 15
Dämmdicke:  20 mm
Menge: 16,000 m

**01.1.4.003 Warmwasser-Dämmung DN 20**
*** gemäß Ausführungsbeschreibung Warmwasser-Dämmung DN 12 wie vor in vollem Wortlaut bes
*** wie Position 01.1.4.001
Warmwasser-Dämmung:  DN 20
Dämmdicke:  20 mm
Menge: 35,000 m

**01.1.4.004 Warmwasser-Dämmung DN 25**
*** Bedarfsposition ohne GB
*** gemäß Ausführungsbeschreibung Warmwasser-Dämmung DN 12 wie vor in vollem Wortlaut bes
*** wie Position 01.1.4.001
Warmwasser-Dämmung:  DN 25
Dämmdicke:  30 mm
Menge: 1,000 m

*Hinweis*
Dämmung von Warmwasser-Rohrleitungen nach der EnEV
für Mehrschichtverbundrohr innerhalb von
Installationswänden
Wärmedämmung von Warmwasser-Rohrleitungen gem. Anlage 5
(zu § 10 Abs.2 und § 14 Abs. 4), Tabelle 1, EnEV 2014
Dämmhülse auf Schaumstoffbasis (PE) Kaifoam PE-RO ist
ein hochwertiges, einfach zu verarbeitendes
Polyethylen-Dämmma- terial mit einer widerstandsfähigen
Polymer-Folienummantelung
zur Verlegung unter Putz im Wand und Fußbodenbereich
für Heizungs- und Sanitäranlagen.
Es hat eine niedrige Wärmeleitfähigkeit, minimiert
Energiever- luste und reduziert somit CO2-Emissionen
nachhaltig.
Beim Einsatz auf Kaltwasserleitungen verhindert es
sicher die Bildung von Tauwasser.
Technische Vorbemerkung zur Dämmung an Rohrleitungen
mit Kaiflex PE Dämmhülsen in runder Ausführung gem. DIN
1988- 200 und EnEV 2014.
PE-System zur Tauwasserverhinderung & Energieeinsparung
- Dämmung von Rohren mit einem Außendurchmesser von
12,0 - 42,4 mm.
Die Installation hat gem. den Verarbeitungsrichtlinien
des Her- stellers zu erfolgen. Es sind nur die zum
System zugehörigen Verarbeitungsmaterialien zu
benutzen!
Schaumstoffrohrdämmung
Hochflexibler Schaumstoff auf Basis von
Qualitätspolyethylen, aus geschlossenzelligem Material,
mit schallreduzierenden Ei- genschaften und
strapazierfähiger Folienummantelung.
Technische Daten
max. Mediumtemperatur Rohr + 100°C
PE-Streifen + 85°C
min. Mediumtemperatur Rohr/Fläche - wie bei
Heizungs-Anla- gen üblich.
Wärmedurchlasswiderstand - 0,040 W/(mK)
Prüfung nach DIN EN ISO 8497
Baustoffklasse Euroklasse "E"
Prüfung nach DIN ISO 13501-1
Anwendungsbereich B 50%
Dämmschichtdicke 13,0 mm gemäß EnEV 2014
Rohraußendurchmesser 16 - 25 mm
Fabrikat:  KAIMANN
Type: Kaifoam PE-RO

**01.1.4.005 Warmwasser-Dämmung D 16 x 2**
*** Bezugsbeschreibung
Warmwasser-Dämmung D 16 x 2 wie vor in vollem Wortlaut
beschrieben.
Dämmdicke:  13 mm
Menge: 35,000 m

**01.1.4.006 Warmwasser-Dämmung D 20 x 2,2**
*** gemäß Ausführungsbeschreibung Warmwasser-Dämmung D 16 x 2 wie vor in vollem Wortlaut
*** wie Position 01.1.4.005
Warmwasser-Dämmung: D 20 x 2,5
Dämmdicke: 13 mm
Menge: 35,000 m

**01.1.4.007 Warmwasser-Dämmung: D 25 x 2,5**
*** Bedarfsposition ohne GB
*** gemäß Ausführungsbeschreibung Warmwasser-Dämmung D 16 x 2 wie vor in vollem Wortlaut
*** wie Position 01.1.4.005
Warmwasser-Dämmung:  D 25 x 2,5
Dämmdicke:  13 mm
Menge: 1,000 m

*Hinweis*
Wärmedämmung von Trinkwasserleitungen kalt gem. Tabelle
8 DIN 1988-200:2012-05.
Dämmschale Rockwool 800 fugendicht auf die Rohrleitung
auf- bringen. Schutzstreifen der selbstklebenden
Längsüberlappung entfernen und damit den Längsschlitz
dicht verkleben. Rundstöße mit selbstklebendem Rockwool
Alufix Klebeband verkleben.
Zusätzlich Dämmschale Rockwool 800 mit verzinktem
Binde- draht, 6 Windungen pro lfm, auf der Rohrleitung
befestigen.
Baustoffklasse: A2L - s1, d0 nach DIN 13501-1
Schmelzpunkt: >1000 °C nach DIN 4102-17
Wärmeleitfähigkeit: 0,035 W/(m K) nach EnEV
Oberfläche:  gitternetzverstärkte Aluminiumfolie
Anforderung: Dämmstärke gem. DIN 1988-200
Rohrdurchmesser: DN12 - DN50
Fabrikat:  ROCKWOOL
Typ: Rockwool 800

**01.1.4.008 Kaltwasser-Dämmung DN 12**
*** Bedarfsposition ohne GB
*** Bezugsbeschreibung
Kaltwasser-Dämmung DN 12 wie vor in vollem Wortlaut
beschrieben
Dämmdicke:  20 mm
Menge: 1,000 m

**01.1.4.009 Kaltwasser-Dämmung DN 20**
*** gemäß Ausführungsbeschreibung Kaltwasser-Dämmung DN 12 wie vor in vollem Wortlaut bes
*** wie Position 01.1.4.008
Kaltwasser-Dämmung: DN 20
Dämmdicke: 20 mm
Menge: 35,000 m

**01.1.4.010 Kaltwasser-Dämmung DN 25**
*** Bedarfsposition ohne GB
*** gemäß Ausführungsbeschreibung Kaltwasser-Dämmung DN 12 wie vor in vollem Wortlaut bes
*** wie Position 01.1.4.008
Kaltwasser-Dämmung:  DN 25
Dämmdicke:  30 mm
Menge: 1,000 m

*Hinweis*
Dämmung von Warmwasser-Rohrleitungen nach der EnEV
für Mehrschichtverbundrohr innerhalb von
Installationswänden.
Wärmedämmung von Kaltwasser-Rohrleitungen nach DIN
1988-200.
Dämmhülse auf Schaumstoffbasis (PE) Kaifoam PE-RO ist
ein hochwertiges, einfach zu verarbeitendes
Polyethylen-Dämmma- terial mit einer widerstandsfähigen
Polymer-Folienummantelung
zur Verlegung unter Putz im Wand und Fußbodenbereich
für Heizungs- und Sanitäranlagen.
Es hat eine niedrige Wärmeleitfähigkeit, minimiert
Energiever- luste und reduziert somit CO2-Emissionen
nachhaltig.
Beim Einsatz auf Kaltwasserleitungen verhindert es
sicher die Bildung von Tauwasser
Technische Vorbemerkung zur Dämmung an Rohrleitungen
mit Kaiflex PE Dämmhülsen in runder Ausführung gem. DIN
1988- 200, PE-System zur Tauwasserverhinderung &
Energieeinspa- rung - Dämmung von Rohren mit einem
Außendurchmesser von 16,0 - 25 mm.
Die Installation hat gem. den Verarbeitungsrichtlinien
des Her- stellers zu erfolgen. Es sind nur die zum
System zugehörigen Verarbeitungsmaterialien zu
benutzen!
Schaumstoffrohrdämmung
Hochflexibler Schaumstoff auf Basis von
Qualitätspolyethylen, aus geschlossenzelligem Material,
mit schallreduzierenden Ei- genschaften und
strapazierfähiger Folienummantelung.
Technische Daten
max. Mediumtemperatur Rohr + 100°C
PEStreifen + 85°C
min. Mediumtemperatur Rohr/Fläche - wie bei
Heizungs-An- lagen üblich.
Wärmedurchlasswiderstand - 0,040 W/(mK)
Prüfung nach DIN EN ISO 8497
Baustoffklasse Euroklasse "E"
Prüfung nach DIN ISO 13501-1
Anwendungsbereich C
Dämmschichtdicke 9,0mm gemäß DIN 1988-200
Rohraußendurchmesser 16 - 25 mm
Fabrikat:  KAIMANN
Type:  Kaifoam PE-RO

**01.1.4.011 Kaltwasser-Dämmung D 16 x 2**
*** Bezugsbeschreibung
Kaltwasser-Dämmung D 16 x 2 wie vor in vollem Wortlaut
beschrieben.
Dämmdicke:  9 mm
Menge: 40,000 m

**01.1.4.012 Kaltwasser-Dämmung D 20 x 2,2**
*** gemäß Ausführungsbeschreibung Kaltwasser-Dämmung D 16 x 2 wie vor in vollem Wortlaut
*** wie Position 01.1.4.011
Kaltwasser-Dämmung:  D 20 x 2,2
Dämmdicke:  9 mm
Menge: 40,000 m

**01.1.4.013 R90-Rohrabschottung DN 12**
*** Bedarfsposition ohne GB
*** Bezugsbeschreibung
R90-Rohrabschottung zur Montage in Wand / Decke /
leichter Trennwand mit entsprechender
Feuerwiderstandsklasse. Die Rohrabschottung verhindert
für 90 Minuten einen Übertrag von Feuer und Rauch.
Hierzu ist eine Rohrschale in die Bauteilöff- nung
einzubauen, inkl. weiterführende Dämmung gem. Prüfzeugnis, mit nichtbrennbaren Mineralwoll-Dämmstoffen,
die ei- nen Schmelzpunkt von > 1000°C aufweisen, auf 1
m Länge beidseitig der Wand- bzw. Deckenkonstruktion
anzubringen.
Die Rohrschale ist entsprechend der bauseitigen
Durchbrüche
z. B. formschlüssig und rauchdicht in eine Kernbohrung
einzu- pressen. Bei vorhandenen Fugen müssen diese bis
zu einer Breite von ca. 2 mm mit vollflächig auf die
Rohrschale aufge- brachtem Kleber rauchdicht
abgedichtet werden. Alle Dämm- stoffe sind mit
verzinktem Bindedraht (6 Wickelungen pro lfd. m) auf
dem Rohr zu befestigen.
Die Ausführung muss gemäß ABP Nr. P-3725/ 4130-MPA BS
erfolgen. Die ordnungsgemäße Ausführung ist vom
Unterneh- mer nach Abschluss der Arbeiten durch eine
Übereinstim- mungserklärung zu bescheinigen. Die
allgemeine bauaufsicht- liche Zulassung ist auf
Verlangen vorzulegen. Die Abschottung ist auf das
angebotene Rohrsystem abzustimmen.
Technische Daten:
Baustoffklasse: nichtbrennbar nach DIN 4102/1
Schmelzpunkt: > 1000°C nach DIN 4102-17
Rohdichte:  > 150 kg/m3
Rohrdimension: DN 12 (15 x 1 mm)
Dämmdicke:  nach Erfordernis
Baulänge:  nach Erfordernis
Deckendicke: bis 300 mm
Wanddicke:  bis 250 mm
Fabrikat:  Rockwool o. glw.
Typ:  Conlit-Schale U150 o. glw.
Weiterführende Dämmung
Fabrikat:  Rockwool o. glw.
Typ:  RF 800, *30 mm
*(nach Erfordernis Prüfzeugnis) o.glw.
liefern und montieren
Menge: 2,000 St

**01.1.4.014 R90-Rohrabschottung DN 15**
*** gemäß Ausführungsbeschreibung R90-Rohrabschottung zur Montage in Wand / Decke / leich
*** wie Position 01.1.4.013
DN 15
Menge: 2,000 St

**01.1.4.015 R90-Rohrabschottung DN 20**
*** gemäß Ausführungsbeschreibung R90-Rohrabschottung zur Montage in Wand / Decke / leich
*** wie Position 01.1.4.013
DN 20
Menge: 2,000 St

**01.1.4.016 R90-Rohrabschottung DN 25**
*** Bedarfsposition ohne GB
*** gemäß Ausführungsbeschreibung R90-Rohrabschottung zur Montage in Wand / Decke / leich
*** wie Position 01.1.4.013
DN 25
Menge: 1,000 St

##### Abschnitt 01.1.5 Armaturen und Zubehör

*Hinweis*
Absperr-WZ-Montageblock, Ausführung 'DUO',
mediumberühr-

ter Bereich komplett aus Rotguss, Stichmaß 153 mm,
beständig gegen aggressives Wasser, eingeschäumt in
druck- und zug- festem PU-Hartschaum, Baustoffklasse
B2, wärme- und schall- gedämmt gem. EnEV / DIN EN ISO
3822, mit Befestigungsla- schen und Ausrichthilfe,
Einbautiefe variabel innerhalb der Ein- baumaße des
Wasserzählers, bestehend aus:

' UP-plus '
Unterputzventil, totraumfrei, mit wartungsfreier
EPDM-Abdichtung, mit stufenlos kürzbarem
Kunststoffschaft und Bauschutzkappe, mit DIN/DVGW- und
Schallschutzzu- lassung
herstellerspezifischem Wasserzählergehäuse
Fabrikat: Kemper
Zum Einbau einer Kalt- oder Warmwassermesskapsel (z. B.
Fabr. Allmess, HGH etc.) d63mm,
mit Überström- und Einputzkappe, PN 16, DN 20.
Einschließlich Originaloberteil, verchromter
Fertigmontagesatz.

**01.1.5.001 Absperr-WZ-Montageblock 'DUO'**
*** Bezugsbeschreibung
wie zuvor beschrieben mit zwei Zählerplätzen d63mm
DN 20
Menge: 6,000 St

**01.1.5.002 Absperr-WZ-Montageblock 'MONO'**
*** Bedarfsposition ohne GB
*** gemäß Ausführungsbeschreibung wie zuvor beschrieben mit zwei Zählerplätzen d63mm
*** wie Position 01.1.5.001
jedoch Ausführung MONO in DN 20
Menge: 1,000 St

**01.1.5.003 Einbau Messkapseln Kalt- u. Warmwasser 1,5 m3/h**
Bauseits beigestellte Messkapseln (Fabr. HGH) für
Unterputz- zähler, vorbereitet für
Kommunikationsmodule, für Kaltwasser bis 30°C und
Warmwasser bis 90°C, komplett mit verchromtem Zylinder
und Rosette.
Absperr-WZ-Montageblock betriebsfertig montieren.
Nenndurchfluss: 1,5 m3/h
Medium:  Kaltwasser / Warmwasser
Baugröße:  DN 15
Menge: 12,000 St

**01.1.5.004 frostsichere Außenarmatur DN 15, abschließbarer Bediengriff**
*** Bedarfsposition ohne GB
Frostsichere Außenarmatur Einrohrsystem Rotguß, PN 16,
mit DIN/DVGW und Schallschutzzulassung, Kunststoffteile
mit KTW-Zulassung, mit automatischer Entleerfunktion,
einschließl. Rohrbelüfter und Rückflussverhinderer gem.
DIN 1988 Teil 4, sichtbare Teile verchromt, mit
Schlauchanschlussverschrau- bung und
Verdrehschutzmanschette, Schaftlänge 300 mm, stufenlos kürzbar um max. 150 mm.
Zum Einbau in Rohrleitung aus nichtrostendem Stahl,
Kupfer oder Mehrschichtverbundrohr gemäß Ausschreibung.
Hinweis: Bei Dimension DN 15 zum Einbau in Rohrleitung
DN 12 und DN 15
Anschluss an Pressverbindungssystem
Fabrikat: Kemper od. glw.
liefern und montieren
Menge: 1,000 St

#### Bereich 01.2 Abwasseranlagen

##### Abschnitt 01.2.1 Schmutzwasserleitungen einschl. Formteile bis DN 150

*Hinweis*
Schmutzwasserleitungen PE S2
für Fallleitungen, Sammelleitungen im Fussbodenaufbau,
Objektanschluss-  und Entlüftungsleitungen i
Geberit Silent-db20 schallgedämmtes Abwassersystem mit
ge- prüften Schallwerten (LIn) von 17 dB(A) bis 27
dB(A), abhängig der Bauaufgabe, entsprechend der DIN
4109 im diagonal da- runterliegendem Raum.

Für Entwässerungsanlagen von Gebäuden nach DIN EN
12056
in Verbindung mit DIN 1986 - 100
Silent-db20 Rohre und Formstücke sind innerhalb von
Gebäu- den in Anlehnung an DIN EN 1519 - 1 geprüft und
zugelassen. (Zulassung Nr. Z-42.1-265).
Glattwandige Silent-db20 Rohre DN 56 bis DN 150 mit
glatten Enden und Formstücke mit Schwingungsdämpfern in
der Auf- prallzone und glatter Innefläche aus
mineralstoffverstärktem PE-S2.

Verbindung durch Spannverbinder,
Elektro-Muffenschweißung und Spiegelschweißung möglich.

Auf die Rohrdimension abgestimmte Rohrschellen mit
Schall- dämmeinlage für die Gleitbefestigung von Rohren
oder zur Fix- punktbefestigung von Rohren in Verbindung
mit Stütz- und Dehnmuffe oder Langmuffe.

Werkstoff:  PE-S2, mineralstoffverstärktes
Polyethylen, halogenfrei
Längenausdehnung: 0,17 mm/m*K
Temperaturbeständigkeit: bis 60°C, kurzzeitige
Spitzentemperaturen aus herkömmlichen Haushaltsapparaten sind zulässig.
Baustoffklasse: DIN 4102-B2, normal entflammbar
UV Beständigkeit: Durch Zumischung von ca. 2 % Ruß
wird der Werkstoff weitgehend gegen  Alterung und
Versprodung durch Sonnenbestrahlung geschützt.

Verlegung nach Herstellerrichtlinien unter Einhaltung
der DIN EN 12056 und DIN 1986-100.

Für das ausgeschriebene Produkt liegt eine
Haftungsübernah- mevereinbarung zwischen dem Hersteller
und dem ZVSHK bzw. dem BTGA vor.

Fabrikat:  Geberit o. glw.
Typ:  Silent-dB20 o. glw.

Angebotenes Fabr: ' ......... '

Angebotener Typ: ' ......... '

Das Abwassersystem ist gemäß DIN 4109 gegen
Körperschall- übertragung vom Baukörper zu trennen.

Rohrschellen, Spannverbinder, Elektro-Schweißmuffen und
Spiegelschweißungen sowie Verschnitt, Befestigungs- und
Kleinmaterial sind in die Einheitspreise
einzukalkulieren.
liefern und montieren

**01.2.1.001 PE-S2 Abwasserleitung DN 50**
*** Bedarfsposition ohne GB
*** Bezugsbeschreibung
wie zuvor beschrieben DN 50.
Menge: 1,000 m

**01.2.1.002 PE-S2 Abwasserleitung DN 70**
*** Bedarfsposition ohne GB
*** gemäß Ausführungsbeschreibung wie zuvor beschrieben DN 50.
*** wie Position 01.2.1.001
DN 70
Menge: 1,000 m

**01.2.1.003 PE-S2 Abwasserleitung DN 90**
*** Bedarfsposition ohne GB
*** gemäß Ausführungsbeschreibung wie zuvor beschrieben DN 50.
*** wie Position 01.2.1.001
DN 90
Menge: 1,000 m

**01.2.1.004 PE-S2 Abwasserleitung DN 110**
*** gemäß Ausführungsbeschreibung wie zuvor beschrieben DN 50.
*** wie Position 01.2.1.001
DN 110
Menge: 54,000 m

**01.2.1.005 Zuschlag für PE-S2 Abwasserleitung-Formteile**
' ......... ' % Zuschlag für PE-S2-Rohr-Formteile,
Verbinder

(E-Schweißmuffen) etc. für v.g. LV.-Pos.
4020.03.02.01.10-60.
Menge: 1,000 Psch

*Hinweis*
Geberit Silent-Pro hochschallgedämmtes
Abwasserstecksystem mit geprüften Schallwerten
(LAFmax,n) von 17 dB(A) bis 27 dB (A), abhängig der
Bauaufgabe, entsprechend der DIN 4109 im diagonal
darunterliegendem Raum.

Für Entwässerungsanlagen von Gebäuden nach DIN EN
12056
in Verbindung mit DIN 1986 - 100. Geberit Silent-Pro
Rohre und Formstücke sind für die Anwendung innerhalb
von Gebäuden (Anwendungskennzeichen B- Building) in
Anlehnung an DIN EN 1451 - 1 geprüft und zugelassen.
(Zulassung Nr. Z-42.1-542)

Glattwandige Geberit Silent-Pro Rohre DN 50 bis DN 150
mit angeformten Muffen und werkseitig vormontierter
Lippendich- tung aus EPDM bestehen aus einem
mineralgefüllten PP-MX Rohr.

Die Geberit Silent-Pro Formstücke DN 50 bis DN 150 mit
ange- formten Muffen und werkseitig vormontierter
Lippendichtung aus EPDM bestehen aus mineralgefüllten
PP-MX, mit innen liegenden Rippen an der Muffe, mit
visueller Einstecktiefen- kontrolle, sowie Markierung
für einfache Montageausrichtung.

Auf die Rohrdimension abgestimmte Rohrschellen mit Ab-
standshalter und Schalldämmeinlage für die
Gleitbefestigung von Rohren oder zur
Festpunktbefestigung von Rohren.

Werkstoff: Polypropylen-Copolymer (PP-MX),
mineralverstärkt, halogenfrei

Längenausdehnung: 0,08 mm (m * K)
Temperaturbeständig: - 10°C bis 90°C, kurzzeitig 100°C
Baustoffklasse: Klasse E nach DIN EN 13501-1,
ormal entflammbar, nicht brennend  abtropfend
Ringsteifigkeit: 4 KN/m²
UV Beständigkeit: Lagerung im Freien bis zu 2 Jahre

Verlegung nach Herstellerrichtlinien unter Einhaltung
der DIN EN 12056 und DIN 1986-100.

Für das ausgeschriebene Produkt liegt eine
Haftungsübernah- mevereinbarung zwischen dem Hersteller
und dem ZVSHK bzw. dem BTGA vor.

Fabrikat:  Geberit o. glw.
Typ:  Silent-Pro o. glw.

Angebotenes Fabrikat: ' ......... '

Angebotener Typ: ' ......... '

Das Abwassersystem ist gemäß DIN 4109 gegen
Körperschall- übertragung vom Baukörper zu trennen.
Verschnitt, sowie Befestigungs- und Kleinmaterial sind
in die Einheitspreise einzukalkulieren.
liefern und montieren

**01.2.1.006 PE Abwasserleitung DN 50**
*** Bezugsbeschreibung
wie zuvor beschrieben in DN 50.
Menge: 65,000 m

**01.2.1.007 PE Abwasserleitung DN 70**
*** gemäß Ausführungsbeschreibung wie zuvor beschrieben in DN 50.
*** wie Position 01.2.1.006
DN 70
Menge: 6,000 m

**01.2.1.008 PE Abwasserleitung DN 90**
*** gemäß Ausführungsbeschreibung wie zuvor beschrieben in DN 50.
*** wie Position 01.2.1.006
DN 90
Menge: 25,000 m

**01.2.1.009 PE Abwasserleitung DN 110**
*** Bedarfsposition ohne GB
*** gemäß Ausführungsbeschreibung wie zuvor beschrieben in DN 50.
*** wie Position 01.2.1.006
DN 110
Menge: 1,000 m

**01.2.1.010 Zuschlag für PE Abwasserleitung-Formteile**
' ......... ' % Zuschlag für PE-Rohr-Formteile und
Rohrverbinder,

Steckmuffen, für v.g. LV.-Pos. 03.02.01.80-110.
Menge: 1,000 Psch

*Hinweis*
Geberit Rohrschott90 Plus DIN für Abwasserleitungen
- Geberit Silent-db20 von d 56 - d 160
- Geberit Silent-PP von d 32 - d 160
- Geberit PE von d 32 - d 200

Aufklappbares Rohrschott für Wand- und
Deckendurchführung in den Abmessung DN 30 bis DN 200
der Feuerwiderstands- klasse R 30 - R 90 nach DIN 4102
Teil 11.
Zum Einbau in Massivdecken und -wände / Leichte
Trennwände der Feuerwiderstandsklasse F 30 - F 90.
Das Rohrschott kann direkt an der Wand bzw. unterhalb
der Decke

- aufgesetzt
- teilweise eingelassen
- ganz eingelassen

von 45° bis 90° eingesetzt werden.
Für die Montage an leichte Trockenbauwände werden
zusätz- lich durchgehende Gewindestangen M6 bauseits
benötigt.

Allgemeine bauaufsichtliche Zulassung Z-19.17-1927.

Eigenschaften:
- Absolut wartungsfrei
- für nachträglichen Einbau geeignet
- Zulassung über Steckmuffe bei Silent-PP (eine
Dimension  größer)

Einsatzbereiche:
- Decken >= 10 bzw. >= 15 cm
- Massivwände >= 10 cm
- Leichtbauwände >= 10 cm

Nullabstand zu nachfolgenden Zulassungen:
Geberit Rohrschott90 Plus AbZ Z-19.17-1927
Rohrabschottung Geberit Mepla/PushFit AbP
P-MPA-E-00-063
Rohrabschottung Geberit Mapress R800
AbP P-BWU03-I 17.6.5
Rohrabschottung Rockwool mit Conlit 150 U
AbP P-3725/4130-MPA BS
Weitere Einsatzbereiche und detailierte Anwendungen
gemäß der Zulassungsnummer Z-19.17-1927. Jede
Rohrabschottung muss mit einem Kennzeichnungsschild
dauerhaft gekennzeich- net werden.

Lieferumfang
Kennzeichnungsschild, Körperschalldämmung,
Befestigungs- material.

Für das ausgeschriebene Produkt liegt eine
Haftungsübernah- mevereinbarung zwischen dem Hersteller
und dem ZVSHK bzw. dem BTGA vor.

Fabrikat:  Geberit o. glw.
Typ:  Rohrschott 90 Plus DIN o. glw.

Angebotenes Fabrikat: ' ......... '

Angebotener Typ: ' ......... '

**01.2.1.011 Brandschutzmanschette, DN 50**
*** Bedarfsposition ohne GB
*** Bezugsbeschreibung
wie zuvor beschrieben in DN 50.
Menge: 1,000 St

**01.2.1.012 Brandschutzmanschette DN 90**
*** gemäß Ausführungsbeschreibung wie zuvor beschrieben in DN 50.
*** wie Position 01.2.1.011
DN 90
Menge: 6,000 St

**01.2.1.013 Brandschutzmanschette DN 110**
*** gemäß Ausführungsbeschreibung wie zuvor beschrieben in DN 50.
*** wie Position 01.2.1.011
DN 110
Menge: 6,000 St

**01.2.1.014 Gebavent Falchdachhaube DN100**
Gebavent-Flachdachhaube FDS 100/450 zweiteilig, zur
Schmutzwasserentlüftung
bestehend aus:
Dachhaubenkopf aus Stahlblech mit
Spezial-Aluminium-Zinkbeschichtung,
außen und innen pulverbeschichtet mit
Regenhaube zur Abdeckung von
Dachdichtungsbahn und Spannband.
Standrohr: doppelwandig mit
eingeschlossener EPS-Isolierung und
Flansch mit Mörteleinfüllöffnung.
Rohranschlusslänge: unter Flansch 300 mm
zum direkten Anschluss von HT-Rohr und
SML-Rohr.
Material: außen Stahlblech mit Spezial-
Aluminium-Zinkbeschichtung, innen
Kunststoffrohr (HT).
Qualitätsmerkmale: korrosions- und UV-
beständig.
Taupunkt-Prüfung: FIW, München
Befestigung: ausschließlich vom Dach
Farbe: schwarz, alternativ auch in grau
erhältlich
Standrohrlänge: 450 mm

Fabr: Geba
Typ: FDS100450S
Einbau und Dachabdichtuing durch Dachdecker
liefern und für Dacheindichtuing durch Dachdecker
vorbereiten
Menge: 6,000 St

**01.2.1.015 SW-Anschluss an Bestandsschmutzwasserleitung**
SW-Anschluss an Bestandschmutzwasserleitung  aus
PE-Rohr  DN 100, fachgerecht mit Übergangsstück PE-Se
(Silent dB20) herstellen.
Menge: 6,000 St

##### Abschnitt 01.2.2 Dämmung Abwasserleitungen

*Hinweis*
Kältedämmung für Schmutzwasserleitungen, MiWo im
Bereich der SW-Dachentlüftung, sog. Kaltbereichen, max.
2 m unterhalb der Dachdurchführung.
Die Dämmschichtdicke der Dämmung hat nach Gesetzen,
Ver- ordnungen z.B. EnEV, Normung bzw. nach den
Herstellerunter- lagen zu erfolgen, mindestens jedoch
30 mm. Die Verarbeitung ist entsprechend. Besondere
Sorgfalt hat im Bereich der Stoß- stellen zu erfolgen.
Diese sind besonders sorgfältig nach DIN /
Herstellerangaben zu verkleben bzw. zu verarbeiten.
Mineralfasermatten, hydrophobiert, mit aufkaschierter,
gitter- netzverstärkter Alu-Folie mind. 50 my, als
Dampfbremse, die im Bereich des Längsschlitzes
überlappt ist, nicht brennbar nach DIN 4102-A2,
Wärmeleitfähigkeit = 0,024 W/(mK) (bei einer
Mitteltemperatur (tm) von 10C°, Rohdichte => 40 kg/m3.
Kennzeichnung nach AGI-Q132 T3.
Die Bogen sind mit Fertigteilen zu dämmen. Die
Dämmteile sind vollflächig, fugendicht mit nicht
brennbarem Spezialkleber (Spachtelmasse) mit den
Rohrteilen und miteinander dampf- bremsend zu
verbinden. Die Stöße sind zusätzlich mit selbstklebender Alu-Folie (Breit 50-75 mm je nach Dimension)
abzukle- ben.
Die Rohrenden sind mit Stirnkappen zu versehen.
Befestigungs-/Meß-/ Entleerungsstutzen etc. sind mit
B1-AF/ Armaflex zu versehen und mit der Rohrdämmung
dampfbrem- send zu verkleben.
In die Einheitspreise einzurechnen sind:
Alle erforderlichen Durchdringungen für
Befestigungs-/Meß-  /Entleerungsstutzen etc.
Abflachungen
Alle Zubehörteile und Nebenkosten, die nicht als Zulage
auf- geführt sind
Durchdringungen durch feuerwiderstandsfähige Wände
Korrosionsanstrich (wenn erforderlich)

Rohdichte:  ' ......... ' kg/m3

(vom Bieter auzufüllen)

Wasserdampf-Diffusionswiderstandszahl:  ' ......... '

liefern und montieren

**01.2.2.001 Kältedämmung Rohrleitungen (Sanitär), alukaschiert, DN 100**
wie zuvor beschrieben und
Rohrdimension: DN 100
Dämmschichtdicke: 30 mm
Menge: 18,000 m

#### Bereich 01.3 Sonstiges

**01.3.001 Bezeichnungsschilder**
Größe: 100 x 50 mm
bestehend aus je:
1 Schilderhalter aus verzinktem Stahlblech mit
Spannband und
Kunststoff-Abstandteil
1 Bezeichnungsstreifen-Träger aus Kunststoff, zum
Einfügen
von 3 Bezeichnungen
1 Klarsicht-Schutzkappe (Dübel und Schrauben, bei
Wandbefestigung)
Fabrikat:  Simplex o. glw.

angebotenes Fabrikat: '
............................................... '
Menge: 12,000 St

**01.3.002 Flußrichtungspfeile Sanitär**
für Trinkwasser kalt, Trinkwasser warm, Trinkwasser
Zirkula- tion, Schmutzwasser, Regenwasser, etc. zum
Aufkleben auf die isolierten Rohrleitungen nach DIN.
Komplett auf allen Rohrleitungen in Mindestabständen
von 3,00 m aufbringen bzw. in den einzelnen Räumen an
Decke/Zwi- schendecke und in den Technikräumen.
Menge: 24,000 St

*Hinweis*
in massiven Wänden bis S = 30 cm und Betondecken bis S
= 30 cm, einschließlich Vorhaltung der Bohrmaschine,
erf. Werk- zeuge, sonstiger Hilfsmittel etc.,
einschließlich Entsorgung der Bohrkerne in vom AG
beigstellten Bauschuttcontainer,
einschl. geeignetes Schutzmaßneahmen von Bauteile,
Einbau- teilen, Wänden und sonstigen durch Folien,
Abdeckplanen etc,
einschließlich der erforderlichen Standgerüste,
Hebebühnen, sonstiges bis 3,5 m Arbeitshöhe.

**01.3.003 Kenbohrungen bis Da = 50**
*** Bedarfsposition ohne GB
*** Bezugsbeschreibung
wie zuvor beschrieben bis Da = 50 mm
Menge: 1,000 St

**01.3.004 Kenbohrungen bis Da = 100**
*** Bedarfsposition ohne GB
*** gemäß Ausführungsbeschreibung wie zuvor beschrieben bis Da = 50 mm
*** wie Position 01.3.003
bis Da = 51 - 100 mm
Menge: 1,000 St

**01.3.005 Kenbohrungen bis Da = 150**
*** Bedarfsposition ohne GB
*** gemäß Ausführungsbeschreibung wie zuvor beschrieben bis Da = 50 mm
*** wie Position 01.3.003
bis Da = 101 - 150 mm
Menge: 1,000 St

**01.3.006 Erstellen Revisionsunterlagen**
Erstellen Revisionsunterlagen für KG 410, Sanitär auf
Basis der Werk- und Montageplanung
(Ausführungsplanung).
Gliederung der Revisionsunterlagen in Anlehnung an die
BHKS Richtlinie 2.01.
Die Gliederung der Revisionsunterlagen ist mit dem AG
abzu- stimmen.
Inkl. Erstellen der CAD-Päne, auf Basis der vom AN
erstellten Ausführungsplanung, gemäß den
Vorbemerkungen.
Die vollständigen Unterlagen sind, 2-fach in Papier und
1 x auf Datenträger an den AG zu übergeben.
Zur Abnhame müssen diese mindestens als Vorabzug
vorliegen
Menge: 1,000 Psch

**01.3.007 Inbetriebnahme Sanitäranlagen**
inkl. Spülen und Abrücken mit Erstellung Protokoll nach
Mon- tageabschnitten in Abstimmung mit örtlicher
Bauleitung, inkl. Einregulierung, insbesondere
Einstellung Zirkulationsventile,
Inbetriebnahme Trinkwassersystem nach DIN 1988 /
TrinkVO,
inkl. Ersbeprobung, Wasseranalyse nach TrinkVO mit
Protokoll durch anerkanntes Labor.
Menge: 1,000 Psch

**01.3.008 StVS, Tätigkeitsbild HLS-Obermonteur**
*** Bezugsbeschreibung
für Sondereistungen, Baunebenleistungen sonstiges.
Ausführung von Stundenloharbeiten nur auf Anweisung der
TGA-Bauleitung oder Vetreter des AG.
Tätigkeitsbild HLS-Obermonteur
Menge: 1,000 h

**01.3.009 StVS, Tätigkeitsbild HLS-Monteur**
*** gemäß Ausführungsbeschreibung für Sondereistungen, Baunebenleistungen sonstiges.
*** wie Position 01.3.008
Menge: 1,000 h

**01.3.010 StVS, Tätigkeitsbild HLS-Montagehelfer**
*** gemäß Ausführungsbeschreibung für Sondereistungen, Baunebenleistungen sonstiges.
*** wie Position 01.3.008
Menge: 1,000 h

### Titel 02 Heizung

*Hinweis*
TECHNISCHE VORBEMERKUNGEN

Folgende Baunormen, Richtlinien und Schriften sind
besonders zu beachten:

Für Heizung:
DIN 4108  Wärmeschutz im Hochbau
DIN EN 12828 Heizungssysteme in Gebäuden - Planung von
Warmwasser-Heizungsanlagen
DIN EN 12831  Heizungsanlagen in Gebäuden mit Beiblatt
1: Heizsysteme in Gebäuden - Verfahren zur
Berechnung der Normheizlast
DIN 18380  Allgemeine Technische Vertragsbedingungen
für Bauleistungen (ATV), Heizanlagen und
zentrale Wassererwärmungsanlagen
EnEV  Energiegieeinsparverordnung

Die Anlagen sind vom AN so zu erstellen, dass mit
Sicherheit keine Schäden und damit verbundene
eventuelle Folgeschäden auf- treten können.
Vom AN sind alle der Frostgefahr ausgesetzten
Anlagenteile zu bezeichnen, es sind ausreichende
Möglichkeiten zum Entleeren der frostgefährdeten
Apparate vorzusehen und geeignete Frostschutzmassnahmen
zu treffen.
Hinweisschilder, die auf Gefahr aufmerksam machen, sind
anzubringen.
Die Teile sind durch besondere Farben zu kennzeichnen.

*Hinweis*
Dachgeschosausbau für Wohngebäude Markelstraße 42/43
1.4 Gewerk Heizung
1.4.1 Wärmeversorgung
Zur Wärmeversorgung des Dachgeschossausbaus erfolgt
über die Bestands FW-Haussation, die für die geplante
Aufstockung entsprechend angepasst wird.
Die DG-Anbindung erfolgt über
Vor-/Rücklaufsteigetrassen in den TRH.
Im DG teilen sich die Trassen in drei
Stockwerksleitungen und binden über den
Installationsbereich im Bodenaufbau jeweils eine
Wohnung an.
Der Anschlusspunkt (Vor-Rücklauf) für die im LV
beschriebene Leistungen, befindet sich im TRH,
unmittelbar hinter der Wohnungstrennwand.
1.4.2 Wärmeverteilung und -übergabe
Als Rohrmaterial für die bauseitige Kellerverteilung
und bauseitige Steigleitung ist Kupferrohr
(Leitprodukt: Geberit Mapress Edelstahl) mit 100%
Dämmung (Leitprodukt: Rockwool 800) vorgesehen.
Für jeden Strang ist bauseits ein Strangregulierventil
zur im KG Differenzdruckregelung vorgesehen.
Die Anbindungen von den Steigleitungen zu den
Heizkreisverteilern der Wohnungen verläuft in der
Installationseben des Bodenaufbaus mit 100% Dämmung
(Leitprodukt: Rockwool 800).
Die Wärmeübergabe an den Raum erfolgt mittels
Fussbodenheizung.
Die Anbindungen der Heizkreisverteiler vom TRH aus
(Leitprodukt: Rehau Rautitan o. glw.), sollen in der
Installationsebene des Fußbodenaufbaus bzw. in den
Trockenbauwänden verlaufen.
Die Heizkostenabrechnung erfolgt über im
Verteilerschrank installierte Wärmemengenzähler.
Badheizkörper zusätzlich mit E-Heizparone 600W mit
Festanschluss.
Ausführung Badheizkörper gemäß der aktuellen
Bemusterungsliste Best Place.
Zur Beheizung der Speicher werden Infrarot E-Heizkörper
vorgesehen!

#### Bereich 02.2 Rohrleitungen für Heizung

*Hinweis*
Geberit Mapress Edelstahl Rohrleitungssystem in den
Abmessungen d 15-108 mm aus nichtrostendem CrNi-Stahl,
Werkstoff-Nr.: 1.4301 nach DIN EN 10088,
Rohrverbindungen mit Verbinder mit dem Nachweis der
Zwangsundichtigkeit in unverpresstem Zustand.
Systemkomponenten:
Geberit Mapress Edelstahl Systemrohre 1.4301(CrNi-
Stahl), d 15-108 mm geprüft nach DVGW- Arbeitsblatt GW
541 und Werksnorm, biegbar, Rohrlänge 6 m.
Geberit Mapress Edelstahl Pressfittings d15 - d54 mm,
aus CrNiMo-Stahl, Werkstoff Nr.: 1.4401 mit
Pressindikator zur Erkennung nicht verpresster
Verbindung vor der Druckprobe, hygieneunterstützendem
Verschlussstopfen und Konturdichtringen aus
Butylkautschuk (CIIR), schwarz. Die Fittings sind zur
Verbesserung der Korrosionsbeständigkeit lösungsgeglüht
und blankgeglüht.
Geberit Mapress Edelstahl Pressfittings d76,1 - d108 mm
aus CrNiMo-Stahl, Werkstoff Nr.: 1.4401 mit
Pressindikator zur Erkennung nicht verpresster
Verbindung vor der Druckprobe, hygieneunterstützendem
Verschlussstopfen und Rundschnurdichtring aus
Butylkautschuk (CIIR), schwarz. Die Fittings sind zur
Verbesserung der Korrosionsbeständigkeit lösungsgeglüht
und blankgeglüht.
Bei den verpressten Geberit Mapress Pressfittings
d12 - d108 mm, kann die Einstecktiefe durch eine
zerstörungsfreie Prüfung, im entleerten Zustand
der Anlage, überprüft und dokumentiert werden.
Betriebsbedingungen für Heizungsanlage:
- maximaler Betriebsdruck: 16 bar
- Vorlauftemperatur:  max. 70°C
- Rücklauftemperatur: min. 25°C
Für das ausgeschriebene Produkt liegt eine
Haftungsübernahmevereinbarung zwischen dem Hersteller
und dem ZVSHK bzw. dem BTGA vor.
Fabrikat: Geberit
Typ : Geberit Mapress Edelstahl 1.4301
Verlegen als Heizungs- oder Heizungsanschlussleitungen
unter Beachtung der DIN EN 12828 und DIN EN 14336
einschließlich Ablängen, Ausrichten und Befestigen,
unter Berücksichtigung der temperaturabhängigen
Längenänderung, Dichtheitsprüfung und Spülen.
Inkl. Form- und Verbindungsstücke (Bögen, T-Stücke,
Reduzie- rungen, Muffen, Nippel, etc) als
Zuschlagsposition, Zuschlag in % ist vom Bieter
abzugeben.
Inkl. Rohrschellen,Besfestigungsmaterialien, Schrauben,
Dübel etc.
liefern und montieren

**02.2.001 Mapress Edelstahlrohr 15 x 1,0 mm**
*** Bedarfsposition ohne GB
*** Bezugsbeschreibung
Mapress Edelstahlrohr 15 x 1,0mm
Mat. 1.4301
wie zubeschrieben
liefern und montieren
Menge: 1,000 m

**02.2.002 Mapress Edelstahlrohr 18 x 1,0 mm**
*** Bedarfsposition ohne GB
*** gemäß Ausführungsbeschreibung Mapress Edelstahlrohr 15 x 1,0mm
*** wie Position 02.2.001
Mat. 1.4301
18 x 1,0 mm
liefern und montieren
Menge: 1,000 m

**02.2.003 Mapress Edelstahlrohr 22 x 1,0 mm**
*** gemäß Ausführungsbeschreibung Mapress Edelstahlrohr 15 x 1,0mm
*** wie Position 02.2.001
Mat. 1.4301
22 x 1,0 mm
liefern und montieren
Menge: 46,000 m

**02.2.004 Mapress Edelstahlrohr 28 x 1,2 mm**
*** gemäß Ausführungsbeschreibung Mapress Edelstahlrohr 15 x 1,0mm
*** wie Position 02.2.001
Mat. 1.4301
28 x 1,5 mm
liefern und montieren
Menge: 6,000 m

**02.2.005 Zuschlagsposition für Form- und Verbindungsstücke Kupferrohr**
' ......... ' % Zuschlag für Edelstahlrohr Formteile
für v.g.

LV.-Pos. 02.09.01 - 09.
Menge: 1,000 Psch

#### Bereich 02.3 Armaturen

**02.3.001 Kugelhahn DN 15**
*** Bedarfsposition ohne GB
*** Bezugsbeschreibung
Kugelhahn mit vollem Durchgang aus Messing, vernickelt,
ge- eignet für Wasser, Druckluft und Öl (nicht für
aggressive Me- dien wie z. B. Dampf), inkl. zwei
Kennzeichnungsschilder (rot
'Heizung Vorlauf' und blau `Heizung Rücklauf),
hartverchromte

Messingkugel mit PTFE-Dichtung, Gehäuse mit
Volldurchgang, Innengewinde, ausblassichere Spindel, DN
15 - DN 40 mit T- Bediengriff, für waagerechten und
senkrechten Einbau in jeder Strömungsrichtung geeignet,
Druckstufe PN 25, max. Betriebs- temperatur 100 °C.
Fabrikat:  Kemper
Typ:  Figur 351 00
Menge: 1,000 St

**02.3.002 Kugelhahn DN 20**
*** gemäß Ausführungsbeschreibung Kugelhahn mit vollem Durchgang aus Messing, vernickelt,
*** wie Position 02.3.001
DN 20
Menge: 10,000 St

**02.3.003 Einbau Wärmemengenzähler**
Einbau der vom AG beigeststellten Wärmemengenzähler
für statische HK, WW-Bereitung etc.
Baugröße bis Qn =  10 m3/h,
inkl. Verschraubungen, Dichtungen und Kleinmaterial.
Menge: 5,000 St

#### Bereich 02.4 Dämmung von Heizungsleitungen

*Hinweis*
Wärmedämmung, Alu-kaschiert mit Mineralfaserschalen
einsei- tig geschlitzt, mit aufkaschierter Alufolie,
die im Bereich des Längsschlitzes überlappt ist.
Wärmeleitfähigkeit = 0,035 W/(mK) bei einer
Mitteltemperatur (tm) von 40°C, hydrophobiert.
Mediumtemperatur max: 200°C
Sämtliche Formstücke sind in die Einheitspreise
einzurechnen.
Die Bogen sind mit Fertigteilen oder mit Segmenten zu
däm- men.
Die Dämmteile sind fugendicht auf die Rohrteile
aufzubringen und die Rundstöße mit Alu-Folie abzukleben
(wärmebeständig).
Bei größeren Dimensionen (wenn erforderlich) sind die
Schalen zusätzlich mit gekühltem, verzinktem Draht von
mind. 0,7 mm Durchmesser zu befestigen. Die Rohrenden
sind mit Endman- schetten zu versehen und rutschsicher
zu befestigen.
Dammstärke n. aktueller EnEV, Stand Baugenehmigung
Wärmedämmung*: DN 12 - DN 65
Dämmschichtdicke: 15 mm bis 60 mm
*n. Vorgabe EnEV, 100%
Fabrikat:  Rockwool
Typ:  RF 800
Bereich: Schächte, nicht sichtbare Bereiche

**02.4.001 MiWo alukaschiert DN 12, 15 mm**
*** Bedarfsposition ohne GB
*** Bezugsbeschreibung
Wärmedämmung, Alu-kaschiert mit Mineralfaserschalen
einsei- tig geschlitzt, mit aufkaschierter Alufolie,
die im Bereich des Längsschlitzes überlappt ist.
Wärmeleitfähigkeit = 0,035 W/(mK) bei einer
Mitteltemperatur (tm) von 40°C, hydrophobiert.
Mediumtemperatur max: 200°C
Sämtliche Formstücke sind in die Einheitspreise
einzurechnen.
Die Bogen sind mit Fertigteilen oder mit Segmenten zu
däm- men.
Die Dämmteile sind fugendicht auf die Rohrteile
aufzubringen und die Rundstöße mit Alu-Folie abzukleben
(wärmebeständig).
Bei größeren Dimensionen (wenn erforderlich) sind die
Schalen zusätzlich mit gekühltem, verzinktem Draht von
mind. 0,7 mm Durchmesser zu befestigen. Die Rohrenden
sind mit Endman- schetten zu versehen und rutschsicher
zu befestigen.
Dammstärke n. aktueller EnEV, Stand Baugenehmigung
Wärmedämmung: DN 12
Dämmschichtdicke: 15 mm
Fabrikat:  Rockwool
Typ:  RF 800
Bereich: Schächte, nicht sichtbare Bereiche
Menge: 1,000 m

**02.4.002 MiWo alukaschiert DN 20, 20 mm**
*** gemäß Ausführungsbeschreibung Wärmedämmung, Alu-kaschiert mit Mineralfaserschalen ein
*** wie Position 02.4.001
Wärmedämmung: DN 20
Dämmschichtdicke: 20 mm
Menge: 46,000 m

**02.4.003 MiWo alukaschiert DN 25, 30 mm**
*** gemäß Ausführungsbeschreibung Wärmedämmung, Alu-kaschiert mit Mineralfaserschalen ein
*** wie Position 02.4.001
Wärmedämmung: DN 25
Dämmschichtdicke: 30 mm
Menge: 6,000 m

#### Bereich 02.6 Heizkörper

*Hinweis*
VASNER Citara M RX
Infrarotheizung mit integriertem Funk-System
Zur Kombination mit dem RX Funkthermostat-Sender
Ausführungen: 300 / 450 / 550 / 700 / 900 / 1100 Watt
Automatischer und manueller Betriebsmodus
Sehr flach mit einer Gehäusetiefe von 2,5 cm
Effiziente, gleichmäßige Strahlungswärme
Weiße, seidenmatte Pulverbeschichtung
Inkl. Wand- / Deckenhalterung
IP44 Spritzwasserschutz für Bad
Rückseitendämmung: 2,5 cm
Überhitzungsschutz
Zertifizierungen: EMV, REACH, RoHS
Digitaler Umkippschutz mit Aus-Funktion
Geprüft - Erfüllen Strahlungswirkungsgrad gemäß DIN EN
IEC 60675-3

**02.6.001 Citara M RX Funk Infrarotheizung 450**
Citara M RX Funk Infrarotheizung
einschl. Funkthermostat RX
Leistung: 450 Watt
Maße: 60 x 60 x 2,5 cm
Gewicht: 6,65 kg
liefern und montieren
Menge: 2,000 Stk

**02.6.002 Citara M RX Funk Infrarotheizung 700**
Citara M RX Funk Infrarotheizung
einschl. Funkthermostat RX
Leistung: 700 Watt
Maße: 600 x 900 x 2,5 cm
Gewicht: 8,6 kg
liefern und montieren
Menge: 1,000 Stk

**02.6.003 Citara M RX Funk Infrarotheizung 900**
Citara M RX Funk Infrarotheizung
einschl. Funkthermostat RX
Leistung: 900 Watt
Maße: 600 x 1200 x 2,5 cm9
Gewicht: 10,9 kg
liefern und montieren
Menge: 1,000 Stk

**02.6.004 Citara M RX Funk Infrarotheizung 1100**
Citara M RX Funk Infrarotheizung
einschl. Funkthermostat RX
Leistung: 1100 Watt
Maße: 600 x 1400 x 2,5 cm
Gewicht: 11,8 kg
liefern und montieren
Menge: 1,000 Stk

#### Bereich 02.7 Flächenheizungssysteme

##### Abschnitt 02.7.1 Platte/Klips/Verteiler

**02.7.1.001 Roth Verbundrolle 35-3 EPS DES sm WLG 045**
Roth Verbundrolle 35-3 EPS DES sm
WLG 045
Zur Wärmedämmung und Trischallreduzierung unter Estrichen.
Herstellung: DIN EN 13163
Ohne FCKW, HFCKW und HBDC hergestellt
Dämmschichtabdeckung: Gewebe-Foliendeck-
schicht entsprechend DIN 18560.
Überlappung: 18 mm mit klebeaktivem
Haftstreifen auf der gegenüberliegenden
Seite.
Baustoffklasse: B2 DIN EN 13501-1
Klasse E
Einsatzbereiche: Wohn- und Aufenthalts
räume, Büroflächen, Arbeitsflächen und
Flure sowie Räume und Versammlungsräume,
die der Ansammlung von Menschen dienen
(Schulräume, Restaurants, Theater,
Museumsflächen, Konzertsäle, usw.).
Verlegehilfe: aufgedrucktes Raster
Verlegeabstand VA: variabel
Abmessung: 9000 x 1000 x 35 mm
Material EPS DES sm
Wärmeleitwiderstand: 0,77 m2 K/W
Trittschallverbesserung = 30 dB
nach DIN 4109
Wärmeleitgruppe: WLG 045
max. Verkehrslast: 4,0 kN/m2
Dyn. Steifigkeit: 15 MN/m3
nach DIN 18164 Teil 2
ÖNORM B 6000: EPS-T 650
Verpackungseinheit: 9 m2/Rolle
Zur Wärmedämmung mit Trittschallreduzierung unter Estrichen.
Zwischengeschossdecken an beheizte Räume
mit gleicher Nutzung gemäß DIN EN 1264.
Hinweis:
Die Angaben für das Trittschallverbesserungsmaß sind gültig für harte Bodenbeläge auf Massivdecken und Estrich mit
einer flächenbezogenen Masse > 70 kg/m2.
ROTH Material-Nr. = 1135000241
Menge: 400,000 M2

**02.7.1.002 Roth Original Tacker Ex-Klips für Systemrohr/VPE 1000 Stück**
Roth Original Tacker Ex-Klips
für Systemrohr/VPE 1000 Stück
U-förmiger Klips mit Doppel-Widerhaken
für optimalen Halt in den Roth Verbundplatten und -rollen. Mit Rohranhebefunktion zur verbesserten Rundum-
Wärmeübertragung im Estrich.
Geeignet für alle Roth Systemrohre 14,
16, 17 und 20 mm.
Verpackungseinheit: 1000 Stück
40 Klips/Reihe
ROTH Material-Nr. = 1135006302
Menge: 8,000 Stck

**02.7.1.003 Roth Klemmverschraubung Universal 17mm**
Roth Klemmverschraubung Universal 17mm
Für den Anschluss aller Roth Systemrohre, einschließlich Alu-Laserflex, an
die Roth Heizkreisverteiler Universal
oder mit Durchflussanzeige. Die Klemmverschraubung besteht aus: Überwurfmutter 3/4" vernickelt, Stützkörper mit
Euro-Konus, O-Ring-Abdichtung und
Trennscheibe.
Verpackungseinheit: 10 Stück
ROTH Material-Nr. = 1135005190
Menge: 78,000 Stck

**02.7.1.004 Roth Heizkreisverteiler mit DFA HK 7 1"AG/absperrbar**
Roth Heizkreisverteiler mit DFA HK 9
1"AG/absperrbar
Die Vorlauf- und Rücklaufrohre bestehen
aus Messing und können von links oder
rechts über die flachdichtenden 1"
Außengewinde angeschlossen werden.
Vorlauf:
mit absperrbaren Durchflussanzeigen
(Einstellbereich: 0-4 l/min.)
Rücklauf:
mit integrierten, Thermostatventilen zum
Einstellen der Durchflussmengen/
Heizkreis.
Die Anschlüsse der Heizkreise erfolgen
mit 3/4" Eurokonus.
Der Verteiler ist auf schallgedämmten
Konsolen vormontiert.
Lieferumfang:
Verteiler, Endstücke mit Absperrung zum
Befüllen/Entleeren/Entlüften, Bezeichnungsschilder und Montageanleitung.
Für alle Roth Sytemrohre 14-20 mm.
Roth Klemmverschraubung und Roth
Pressverschraubung sind nicht im
Lieferumfang enthalten und müssen
separat bestellt werden.
Länge ges.:  ca. 600 mm
Breite ges.:  75 mm
Menge: 4,000 St

**02.7.1.005 Roth Heizkreisverteiler mit DFA HK 6 1"AG/absperrbar**
Roth Heizkreisverteiler mit DFA HK 9
1"AG/absperrbar
Die Vorlauf- und Rücklaufrohre bestehen
aus Messing und können von links oder
rechts über die flachdichtenden 1"
Außengewinde angeschlossen werden.
Vorlauf:
mit absperrbaren Durchflussanzeigen
(Einstellbereich: 0-4 L/min)
Rücklauf:
mit integrierten, Thermostatventilen zum
Einstellen der Durchflussmengen/
Heizkreis.
Die Anschlüsse der Heizkreise erfolgen
mit 3/4" Eurokonus.
Der Verteiler ist auf schallgedämmten
Konsolen vormontiert.
Lieferumfang:
Verteiler, Endstücke mit Absperrung zum
Befüllen/Entleeren/Entlüften, Bezeichnungsschilder und Montageanleitung.
Für alle Roth Sytemrohre 14-20 mm.
Roth Klemmverschraubung und Roth
Pressverschraubung sind nicht im
Lieferumfang enthalten und müssen
separat bestellt werden.
Länge ges.: ca. 550 mm
Breite ges.: 75 mm
5
Menge: 1,000 St

**02.7.1.006 Roth Verteilerschrank Unterputz Gr.3 B:950m/T:75-150mm/weiß/RAL 9016**
Roth Verteilerschrank Unterputz Gr.4
B:950m/T:75-150mm/weiß/RAL 9016
Verteilerschrank aus verzinktem Stahlblech, sichtbare Teile weiß lackiert
(RAL 9016), sehr kompakte Ausführung für
Unterputz-Montage, z.B. Einbau in
Nischen oder Trockenbauwänden. Rückwand
mit senkrechten, frei verstellbaren Be-
festigungsschienen für beliebige Ausrichtung des Heizkreisverteilers,
Seitenwände mit großen Öffnungen für
Vor- und Rücklauf, tiefenverstell- und
abnehmbarer Blendrahmen mit abschließbarer Tür, höhenverstellbarem Montagefuß
und höhen- und tiefenverstellbarer
Estrichblende.
Hinweis:
Bei Einsatz des Roth Festwertregelsets
oder des Wärmemengenzähler-Sets muss der
Verteilerschrank auf mindestens 120 mm
Tiefe ausgezogen werden.
Größe: 4
Breite B: 150 mm
Einbauhöhe H: 950 mm
Breite Tür BT: 936 mm
Breite Blendrahmen BB: 1000 mm
liefern und montieren
Menge: 5,000 Stck

**02.7.1.007 Roth Wärmemengenzähler-Set senkrecht mit 2 Kugelhähnen**
Roth Wärmemengenzähler-Set senkrecht
mit 2 Kugelhähnen
Vorrichtung für den senkrechten Einbau
eines Wärmemengenzählers.
Bestehend aus einer Absperr- und Durchflussregulierverschraubung und 2 Kugelhähnen, mit Aufnahme für je einen
direkt eintauchenden Temperaturfühler.
Passstück 130 mm 1" und 110 mm
3/4". Bei der Montage des WMZ-Sets
senkrecht mit dem Roth Heizkreisverteiler Universal oder mit DFA absperrbar
ist die Position der Verteilerstämme zu
tauschen, sodass der Rücklaufstamm oben
und der Vorlaufstamm unten angeordnet
ist. Der Volumenmesser des WMZ wird
im Rücklauf-Strang montiert.
Montagefertige Einheit im Karton
verpackt. Alle Anschlüsse mit Überwurfmutter sind flachdichtend ausgeführt.
Schnittstelle Temperaturfühler:
M 10x1" AG, max. 6 mm, direkt
eintauchend.
Verpackungseinheit: 1 Stück
ROTH Material-Nr. = 1135003232
Menge: 5,000 Stck

**02.7.1.008 Einbau Wärmemengenzähler**
Einbau vom AG beigestellter Wärmemengenzähler
in v.g. Wärmemengenzähler-Einbauset FBH,
inkl. Verschraubungen Dichtungen und Kleimaterial.
Menge: 5,000 St

##### Abschnitt 02.7.2 Rohre

**02.7.2.001 Roth Systemrohr X-PERT S5+ 17mm VPE 600 Meter**
Roth Systemrohr X-PERT S5+ 17mm
VPE 600 Meter (FBH)
5-Schicht Sicherheitsrohr gemäß DIN 4726
und DIN ISO 22391.
Hellgelbes Rohr mit roten Streifen, sehr
flexibel.
Fertigungsverfahren: S5 CoEx-Technologie
Wärmeleitfähigkeit (W/mK): 0,35
Baustoffklasse: B2
min. Biegeradius: 5xda
Rohrrauigkeit (mm): 0,0003
Zulassungsnummer: DIN CERTCO 3V266
max. Druck: 6 bar
max. Temperatur: 70 Grad, kurzzeitig
100 Grad
Verbindungstechnik:
- Roth PPSU PressCheck
- Roth MS PressCheck
- Roth MS Schraubverbinder
- Roth Heating & Cooling (Dim. 20 mm)
Freigegebener Wasserzusatz:
Roth Frostschutzmittel FKN 28
Rohrsignierung/Kennzeichnung:
Meterangabe, Rohrbezeichnung, Material,
Dimension, Herstellung, Rohr-Klasse,
max. Temperatur (dauerhaft), Sauerstoffdichtheit, ggf. Prüfinstitut, Herstellerdatum, A-Nummer (Hersteller),
Lfd.-Meter Angabe.
Dimension: 17 mm
Verpackungseinheit: 600 m
ROTH Material-Nr. = 1135002780
Menge: 3000,000 m

**02.7.2.002 Roth Systemrohr X-PERT S5+ 16mm VPE 200 Meter**
Roth Systemrohr X-PERT S5+ 16mm
VPE 200 Meter (Badheizkörper)
5-Schicht Sicherheitsrohr gemäß DIN 4726
und DIN ISO 22391.
Hellgelbes Rohr mit roten Streifen, sehr
flexibel.
Fertigungsverfahren: S5 CoEx-Technologie
Wärmeleitfähigkeit (W/mK): 0,35
Baustoffklasse: B2
min. Biegeradius: 5xda
Rohrrauigkeit (mm): 0,0003
Zulassungsnummer: DIN CERTCO 3V266
max. Druck: 6 bar
max. Temperatur: 70 Grad, kurzzeitig
100 Grad
Verbindungstechnik:
- Roth PPSU PressCheck
- Roth MS PressCheck
- Roth MS Schraubverbinder
- Roth Heating & Cooling (Dim. 20 mm)
Freigegebener Wasserzusatz:
Roth Frostschutzmittel FKN 28
Rohrsignierung/Kennzeichnung:
Meterangabe, Rohrbezeichnung, Material,
Dimension, Herstellung, Rohr-Klasse,
max. Temperatur (dauerhaft), Sauerstoffdichtheit, ggf. Prüfinstitut, Herstellerdatum, A-Nummer (Hersteller),
Lfd.-Meter Angabe.
Dimension: 16 mm
Verpackungseinheit: 200 m
Menge: 200,000 m

##### Abschnitt 02.7.3 Regelungs-Technik

**02.7.3.001 Roth Raumthermostat Basicline H/24 Volt**
Roth Raumthermostat Basicline H/24 Volt
Elektronischer Temperaturregler zur
Einzelraumregelung.
Inkl. elektr. Anklemmen,
betreibsfertig liefern und montieren
Menge: 5,000 Stck

**02.7.3.002 Roth Stellantrieb AC24 Volt/1 Watt stromlos geschlossen**
Roth Stellantrieb NC 24 Volt/1 Watt
stromlos geschlossen
Kompakter und hochwertiger Stellantrieb
für die thermostatisch geregelte Heiz-/
Kühlregelung. Äußerst energieeffizient
durch nur 1 Watt Leistungsaufnahme! Mit
rundum sichtbarer Stellungsanzeige,
Anpassungskontrolle und Montagering für
eine einfache Steck-Montage. Stellantriebe sind geeignet für die Ventile
folgender Roth Verteiler:
- Heizkreisverteiler 1" mit DFA
- Industrieverteiler 1 1/2"
Das wasserfeste Gehäuse erlaubt die
Montage in jeder Einbaulage. Schutzklasse IP 54. Mit fest montierter
Anschlussleitung (Länge 1 m) und
Montagering: M30x1,5.
Ausführung "stromlos geschlossen" für
alle Roth FHS-Anwendungen geeignet.
Menge: 34,000 Stck

**02.7.3.003 Roth Anschlussmodul Basicline AM-10 24 Volt, Heizen/Kühlen**
Roth Anschlussmodul Basicline AM-10
24 Volt, Heizen/Kühlen
Premium Anschlusseinheit für die sichere
und geordnete Verschaltung von bis zu
10 Roth Basicline Raumthermostaten einschließlich Heizen/Kühlen sowie maximal
18 Roth Stellantrieben. (Kanal 1 bis 10
fur jeweils 5/2/2/4 x 1/2/2/4 Antriebe.)
Anschlusseinheit für 24 V
Komponenten verfügbar.
Ausstattung:
LED-Anzeigen, optionaler Heiz- und
Kühlumschalteingang für Roth Wärmepumpe
und Eingang für Roth Feuchtefühler mit
Wächterfunktion, intelligenter Pumpenausgang mit Pumpenfestsitzschutz,
Ventilfestsitzschutz, Absenkeingang zur
Weiterschaltung eines Absenksignals.
Hochwertiges Gehäuse mit normgerechter
Zugentlastung.
Für die Montage im Roth
Verteilerschrank auf Hutschiene oder
auf Verteilerschrankrückwand
verschraubt.
Inkl. Trafo für 24V Spannungsversorgung, Mat.-Nr.
1135007679,
Menge: 5,000 Stck

##### Abschnitt 02.7.4 Sonstiges FHS

**02.7.4.001 Roth Dehnungsfugenprofil L:1800mm**
Roth Dehnungsfugenprofil L:1800mm
Zur sicheren Begrenzung der Estrichfelder und zur Ausbildung dauerelastischer Fugen, bestehend aus einem elastischen Polyethylenkern mit stabiler
PET-Beschichtung und 90 Grad abgewinkelten selbstklebenden Aufstandsflächen in
10 mm Breite, 100 mm Höhe, 1800 mm
Länge, mit Selbstklebestreifen.
Roth PE-Schutzrohre sind nicht im Preis
enthalten und müssen separat bestellt
werden.
Verpackungseinheit: 1 Stück
1 Stück = 10 Profile
Profil = 1,8 m
ROTH Material-Nr. = 1135002109
Menge: 100,000 m

**02.7.4.002 Roth Messstellenset**
Roth Messstellenset
Bestehend aus 4 Fußelementen und bedrucktem Kopfelement. Das Set dient zur
Kennzeichnung von Messstellen in Heizestrichen gemäß DIN 4725/DIN EN 1264
Teil 4.
Bedarfsmenge:
Mindestens 3 Messstellen je 200 m2
bzw. Wohnung.
Verpackungseinheit: 1 Stück
ROTH Material-Nr. = 1135002113
Menge: 15,000 Stck

**02.7.4.003 Roth Klebeband L:66m/B:50mm**
Roth Klebeband L:66m/B:50mm
Roth Klebeband zum Abkleben der Stoßkanten bei Verbundplatten/Verbundrollen,
Länge 66 m, Breite 50 mm, Farbe schwarz.
Verpackungseinheit: 1 Stück
ROTH Material-Nr. = 1135000265
Menge: 4,000 Stck

**02.7.4.004 Roth Randdämmstreifen 160x10mm**
Roth Randdämmstreifen 160x10mm
Bestehend aus 10 mm starkem Spezial-
Schaumkunststoff 160 mm hoch mit angeklebter 180 mm PE-Folie, Rückseite
selbstklebend. Geeignet für Zement- und
Fließestriche.
Verpackungseinheit: 100 m
4 Rollen zu 25 m im Beutel verpackt
ROTH Material-Nr. = 1135002831
Menge: 400,000 m

**02.7.4.005 Roth Schutzrohr 19/25mm/PE**
Roth Schutzrohr 19/25mm/PE
PE-Wellrohr zum Schutz der Roth Systemrohre beim Kreuzen der Dehnungsfugen.
Dimension: 19/25 mm
Einsatzbereich:
Systemheizrohre Dimension 14 bis 17 mm
Verpackungseinheit: 25 m
ROTH Material-Nr. = 1135000295
Menge: 20,000 m

**02.7.4.006 Roth Rohrführungsbogen 14-17mm**
Roth Rohrführungsbogen 14-17mm
90 Grad Umlenkung für die Roth Systemrohre. Einsatz im Bereich von Deckendurchbrüchen und der Zuführung zum
Verteiler.
Für Dimension: 14 bis 17 mm
Lxd: 110 x 23 mm
Verpackungseinheit: 1 Stück
ROTH Material-Nr. = 1135004596
Menge: 78,000 Stck

**02.7.4.007 Inbetriebnahme FBH-System**
Inbetriebnahme FBH-System für jede Wohneinheit
inkl. System Füllen, Spülen, Entlüften und
Einregulieren (Hydraulischer Abgleich) inkl Erstellung
Spülprotooll, Abdrückprotokoll, Protokoll
Einregulierung, Duchführung Hydraulischer Abgleich.
Menge: 1,000 Psch

**02.7.4.008 Belegreifheizen Estrich**
Durchführen und begleiten, Estrich Belegreifheizen
für jede Wohneinheit mit vorh. Heizsystem
Menge: 1,000 Psch

**02.7.4.009 Einweisung Nutzer FBH-System**
Durchführen Nutzereinweisung in Bedienung
FBH-System, für jede Wohneinheit,
inkl. Protokoll mit schriftl. Bestätigung Nutzer.
Menge: 1,000 Psch

#### Bereich 02.8 Brandschutz

*Hinweis*
R90-Wand-/Deckendurchführung nach allgemeinem bauaufsichtlichen Prüfzeugnis (ABP), nichtbrennbare,
kunstharzgebun- dene druckfeste
Steinwolle-Brandschutzschale für den Einsatz von
Rohrabschottungen.
Die Brandschutzschale ist mit einer farbig
gekennzeichneten git- ternetzverstärkten Aluminium-
Sandwich-Folie kaschiert.
Die Brandschutzschale ist einseitig aufgeschlitzt und
auf der In- nenwandung eingesägt, damit sie leicht
aufgeklappt und auf der Rohrleitung montiert werden
kann.
Anwendungsbereich
Wand- und Deckendurchführung von nichtbrennbaren Rohren
R 30 bis R 120,
gem. Prüfzeugnis, ggf. mit weiterführender Dämmung aus
Rockwool RF800
Brandschutzdurchführung DN 15-DN 50
für  Edelstahl-Rohr 15 x 1,0 mm bis 76,1 x 2,0 mm
Fabrikat: Rockwool
Typ:  Conlit 150 U
liefern und montieren

**02.8.001 R90 Brandschutzdurchführung 15 x 1,0 mm**
*** Bedarfsposition ohne GB
*** Bezugsbeschreibung
Brandschutzdurchführung R90,
wie vor beschrieben
für DN 12,  Edelstahl-Rohr 15 x 1,0 mm
Fabrikat:  Rockwool
Typ:  Conlit 150 U
1
Menge: 1,000 St

**02.8.002 R90 Brandschutzdurchführung 18 x 1,0 mm**
*** Bedarfsposition ohne GB
*** gemäß Ausführungsbeschreibung Brandschutzdurchführung R90,
*** wie Position 02.8.001
DN 15 für Edelstahlraoh 18 x 1,0mm
Menge: 1,000 St

**02.8.003 R90 Brandschutzdurchführung 22 x 1,2 mm**
*** gemäß Ausführungsbeschreibung Brandschutzdurchführung R90,
*** wie Position 02.8.001
DN 20 für Edelstahlraoh 22 x 1,2 mm
Menge: 10,000 St

#### Bereich 02.9 Sonstiges

**02.9.001 Profilstahlkonstruktion als Sonderbefestigung**
Profilstahlkonstruktion als Sonderbefestigung für
Stütz-, Hänge- und Tragkonstruktion einschl.
Befestigungsmaterial für die vor- genannten
Konstruktionen, feuerverzinkt, einschl. statischem
Nachweis, Abrechnung nach Einheitsgewichten.
Menge: 10,000 kg

**02.9.002 Rohrleitungsanschluss an Bestand Herstellen**
*** Bedarfsposition ohne GB
Rohrleitungsanschluss DN40-DN50 an Bestandsnetz, ggf.
Verteiler als Flansch- / Gewindemuffenverbindung
herstellen,
Inkl. Flansch mit GSD, Übergangsverschraubung
R11/2"-2", inkl. Übergang auf Mapress
Pressfittingsystem, inkl. Nippel R1/1/2"-2", inkl.
Kleinmaterial, schrauben Dichtungen etc. für
VOR-Rücklaufleitungen DN 40 / 50
pauschal
Menge: 3,000 St

**02.9.003 Komplette elektrische Verdrahtung**
Komplette elektrische Verdrahtung aller
Anlagenkomponenten des Gewerkes Heizung, wie,
Anschlussmodul AM-10 oder AM-6, FBH-Regler mit
Raumtemperaturfühler und Verdrahten der
FBH-Thermoantriebe etc.
Ausführung: in UP-Installation,
ggf. im Bedarfsfall als AP-Installation in
Kunststoffpanzerrohr.
Nicht zum Lieferumfang Heizung gehören:
Sämtliche Zuleitungen aus Elt-UV
Leistung komplett beriebsfertig liefern und montieren
pauschal
Menge: 1,000 Psch

**02.9.004 Abschnittsweise Füllen und Entlüften**
Abschnittsweise Füllen und Entlüften mit enthärtetem
Wasser gem. VDI 2035, bzw. nach Herstellerangaben,
falls dieser hö- here Forderungen stellt, einschl.
Übergabe des Füllprotokolls
Anlagenvolumen bis ca. 7000 l
Von Rohrleitungen aller Dimensionen von DN 15 bis DN
50(65) ein- schl. Verteilern und Geräten sowie
Heizkörpern einschl. der er- forderlichen Beistellung
von Hilfsmaterial, wie Schläuche, Pum- pen, etc.,
einschl. der Wiederinbetriebnahme der Rohrleitungsstrecken nach Fertigstellung der Arbeiten.
Befüllen und Entlüften der einzelnen Gebäudeteile.
Menge: 1,000 St

**02.9.005 Druck- u. Dichtigkeitsprüfung in Teilabschnitten für das gesamte Bauvorhaben.**
Druck- u. Dichtigkeitsprüfung in Teilabschnitten für
das gesamte Bauvorhaben.
Druckprobe von Rohrleitungsabschnitten aller
Dimensionen von DN 15 bis 50 (65) mit Wasser oder
Druckluft mittels Druckschreiber, mit
Abnahmebescheinigung.
Alle Rohrleitungsabschnitte sind vor der Druckprobe
sowie der Abnahme sorgfältig mit Wasser zu spülen.
Sämtliches Wasser ist nach der Druckprobe aus der
Anlage zu entleeren. Die Siebe der Schmutzfänger sind
nach der Druck- probe zu reinigen.
Über das Spülen und die Druckprobe ist ein Protokoll zu
erstel- len und von der Bauleitung abzeichnen zu
lassen.
Pauschal
Menge: 1,000 Psch

**02.9.006 Spülen des Rohrleitungsnetzes**
Die Ecktermine zur Spülung sind rechtzeitig vor
Durchführung der Bauleitung mitzuteilen.
Notwendige Hilfsmittel sind vom AN zu stellen,
Brauchwasser wird bauseits gestellt.
Pauschal
Menge: 1,000 Psch

**02.9.007 Hydraulischer Abgleich**
Hydraulischer Abgleich des gesamten Rohrnetzes einschl.
Vor- einstellung der Strang-Regulierventile,
HK-Thermostatventilen, so- wie der
Etagenverteilerregulierventile auf der Basis einer
gültigen Rohrnetzberechnung.
Pauschal
Menge: 1,000 Psch

**02.9.008 Kennzeichnung der Leitungsnetze**
Kennzeichnung der Leitungsnetze gem. DIN 2403, 2404 und
VDI 3803, mit Farbgebung entsprechend dem geförderten
Me- dium. Angabe des Mediennamens und Anzeige der
Durchfluss- richtung, als Klebefolie alle 8 m.
Pauschal.
Menge: 1,000 Psch

**02.9.009 Inbetriebnahme Heizungsanlagen**
Inbetriebnahmen aller im Gewerk Heizung vorkommenden
Anlagen und Komponenten durch den Ausführenden, bzw.
durch Servicetechniker (z.B.: Pumpenmodule,
Druckhalteung MAG, WW-Bereitung ertc.), inkl.
Erstellung von IBN-Protokollen gem. Herstellervorgaben.
Pauschal
Menge: 1,000 Psch

**02.9.010 Einweisung Bedienpersonal**
Gründliche Einweisung des Betreibers bzw. dessen
Vertreter in:
- Anlagenbedienung
- Anlagenwartung
- Störungsursachen
- Störungsbehebung
Der genaue Umfang ist mit dem AG abzustimmen.
Die Einweisung(en) ist(sind) vom Betreiber schriftlich
bestätigen zu lassen.
Pauschal
Menge: 1,000 Psch

**02.9.011 Erstellen Revisionsunterlagen**
Erstellen Revisionsunterlagen für Heizung auf Basis der
Werk- und Montageplanung (Ausführungsplanung).
Gliederung der Revisionsunterlagen wie in
Vorbemerkungen beschrieben.
Die Gliederung der Revisionsunterlagen ist mit dem AG
abzu- stimmen.
Inkl. Erstellen der CAD-Päne, auf Basis der vom AN
erstellten Ausführungsplanung, gemäß den
Vorbemerkungen.
Die vollständigen Unterlagen sind, 2-fach in Papier und
1 x auf Datenträger an den AG zu übergeben.
Zur Abnhame müssen diese mindestens als Vorabzug
vorliegen.
Pauschal
Menge: 1,000 Psch

**02.9.012 StVS, Tätigkeitsbild HLS-Obermonteur**
*** Bedarfsposition ohne GB
*** Bezugsbeschreibung
für Sondereistungen, Baunebenleistungen sonstiges.
Ausführung von Stundenloharbeiten nur auf Anweisung der
TGA-Bauleitung oder Vetreter des AG.
Tätigkeitsbild HLS-Obermonteur
Menge: 1,000 h

**02.9.013 StVS, Tätigkeitsbild HLS-Monteur**
*** Bedarfsposition ohne GB
*** gemäß Ausführungsbeschreibung für Sondereistungen, Baunebenleistungen sonstiges.
*** wie Position 02.9.012
Tätigkeitsbild HLS-Monteur
Menge: 1,000 h

**02.9.014 StVS, Tätigkeitsbild HLS-Montagehelfer**
*** Bedarfsposition ohne GB
*** gemäß Ausführungsbeschreibung für Sondereistungen, Baunebenleistungen sonstiges.
*** wie Position 02.9.012
Tätigkeitsbild HLS-Montagehelfer
Menge: 1,000 h

### Titel 03 Lüftung

*Hinweis*
TECHNISCHE VORBEMERKUNGEN

Folgende Baunormen, Richtlinien und Schriften sind
besonders zu beachten:

Für Lüftung:
DIN 15727 Lüftung von Gebäuden- Luftleitungen und
Luftleitungsbauteile, Klassifizierung
entsprechend der Luftdichtheit und Prüfung
DIN 18017-3  Lüftung von Bädern und Toilettenräumen
ohne Außenfenster, Lüftung mit Ventilatoren
DIN 18379  Allgemeine Technische Vertragsbedingungen
für Bauleistungen (ATV),
Raumlufttechnische Anlagen
DIN 1946-6  Raumlufttechnik, Lüftung von Wohnungen
DIN EN 1507 Lüftung von Gebäuden - Rechteckige
Luftleitungen aus Blech
DIN EN 12097 Lüftung von Gebäuden-
Luftleitungen-Anforderungen an Luftleitungsbauteile zur
Wartung von Luftungsleitungssystemen
DIN EN 12237 Lüftung von Gebäuden- Luftleitungen-
Festigkeit und Dichtheit von Luftleitungen mit
rundem Querschnitt aus Blech
DIN EN 15780 Lüftung von Gebäuden- Luftleitungen-
Sauberkeit von Lüftungsanlagen
EnEV  Energiegieeinsparverordnung
GaVO  Garagenverordnung

*Hinweis*
Dachgeschosausbau Markelstraße 42/43
Lüftung zum Feuchteschutz mit Einzelraumlüftern in
innenliegenden Bädern und HWA-Räumen n. DIN 18017-3
1.5 Gewerk Lüftung
Die Auslegung der Lüftungsanlage erfolgt gemäß
aktueller DIN 1946-6, sowie DIN 18017-3
Für die jeweiligen Wohneinheiten gilt die
Mindestanforderung, die Betriebsstufe "Lüftung zum
Feuchteschutz".
Diese beschreibt die notwendige Lüftung zur
Sicherstellung des Bautenschutzes (Feuchte) unter
üblichen Nutzungsbedingungen bei teilweise reduzierten
Feuchtelasten. Übliche Nutzungsbedingungen bei
teilweise reduzierten Feuchtelasten sind z. B.
zeitweilige Abwesenheit der Nutzer und kein
Wäschetrocknen in der Nutzungseinheit. Die Lüftung zum
Feuchteschutz in Bädern, die ein Fenster besitzen, kann
durch eine freie Lüftung gewährleistet werden.
Dort sind Außenluftdurchlässe in Form von
Fensterfalzlüftern in Kombination mit
Überschlag-Lüftern (falls notwendig) und
Überströmluftdurchlässen in Form von Türunterschlitzen
vorzusehen. Um in der restlichen Wohnung die Lüftung
zum Feuchteschutz gewährleisten zu können, sind
ebenfalls Außenluftdurchlässe in Form von
Fensterfalzlüftern und Überströmluftdurchlässe in Form
von Türunterschlitzen vorzusehen. In fensterlosen
Bädern, Abstellräumen und Hauswirtschaftsräumen ist der
Feuchteschutz mit Klemmlüftern zu gewährleisten.
Die Speicher im DG werden über einen
"Zweitraumanschluss" mit an einen Badablüfter
angeschlossen. Die Nachströmung erfolgt über ALD bzw.
Fensterfalzlüfter.
Schnittstelle:
ALD's und Fensterfalzlüfter sind nicht bestandteil
dieser ausschreibung und werden vom Fassadenbauer /
Fensterbauer geliefert und montiert!
Das Herstellen von notwendigen Türunterschntten erfolgt
durch Gewerk Türbauer!

#### Bereich 03.1 Geräte

*Hinweis*
Ventilatoreinsatz mit Fassade,
Ventilator-Einsatz -ultra-silence- mit
integriertem Nachlauf, mit 2 Leistungsstufen  60/35 m³/h Volumenstrom für
Bedarfs- und Grundlüftung.
Spiralgehäuse mit aerodynamisch und
akustisch optimiertem Radial-Laufrad,
hoher Druckreserve und niedrigem
Geräuschpegel. Schallschutz entspr.
DIN 4109 T.2.
Werkzeuglose Einschubmontage unter
gleichzeitigem elektrischem Kontaktschluss der Steckkupplung.
Energiesparender Kondensatormotor in
geschlossenem Aluminiumgussgehäuse.
Wartungsfreie Kugellager für 40.000
Betriebsstunden.
Flache, elegante Fassade,
raumseitig - mehrfach Design prämiert -
aus hochwertigem Kunststoff, Alpinweiß.
Luftfilter (Klasse G2) als Dauerfilter
(spülmaschinenfest) unter der aufklappbaren, geschlossenen Frontplatte.
Integrierte Filter-Verschmutzungs-
anzeige mit optischem Warnhinweis für
anstehende Reinigung.
Steuerung:
Bedarfs und Grundlüftungsstufe
Die kleine Leistungsstufe wird als
Dauerbetrieb direkt angeschlossen.
Die große Stufe wird automatisch über
Feuchtesensor /-Steuerelement gesteuert.
Lieferung und Montage,  inkl. Anschluss durch Gewerk
Elektrotechnik.
Leistung:
Bedarfslüftung = 60 (40)m³/h,
Grundlüftung = 35 (20) m³/h
Geräusch:
Schalldruck bei AL = 10m² = 35/26 dB(A)
Schallleistung 39/30 dB(A)
Schutzart:
IPX5 (strahlwassergeschützt), schutzisoliert, geeignet zum Einbau im
Bereich 1 von Nassräumen
Elektrische Daten:
230 V, 50 Hz, 18/9 Watt,
Zuleitung: NYM-O, 4x1,5mm², inkl. Anschluss beidseitig
durch Gewerk Elektrotechnik inkl. Anschluss.
Zubehör:
Feuchtesensor / -Steuereinheit
Fabrikat: Helios
Art.-Nr.: 8139
Typ:ELS-VN 60/35
Inkl. Befestigungs- und Montagematerial,
Schrauben, Dübel, Gewindestanfen, Kleinmaterial etc.
liefern und montieren

**03.1.001 Ventilatoreinsatz 60/35 (40/20) m3/h Bäder, Gäste-WC's, HW-Räume**
Ventilatoreinsatz
wie zuvor beschrieben
60/35 m3/h
Menge: 6,000 Stk

*Hinweis*
Unterputzgehäuse universal
Unterputzgehäuse (ohne Brandschutz) in
Flachbauweise zur Aufnahme eines ELS-
Ventilatoreinsatzes für Einbau in
Installationsschacht, Vorwandsysteme,
Wand oder Decke.
In Kombination mit Brandschutz-
Deckenschott ELS-D (eingebaut in der
Hauptleitung) werden die einschlägigen
Brandschutzanforderungen erfüllt.
Ausblasstutzen DN 80mm nach oben, links
oder rechts abgehend, durch Umstecken
auch rückseitig positionierbar.
Integrierte luftdichte Rückluftsperrklappe, wartungsfrei.
Komfortabler Elektro-Anschluss durch
entnehmbare Steckverbindung.
Anschlussmöglichkeit für Zweitraumlüftung oder WC-Becken-Anbindung über
Spülrohr DN50/40/30 (seitlich links,
rechts oder unten).
Universalgehäuse aus schlagfestem
Kunststoff, Alpinweiß, Brandklasse B2
mit rückseitigen Befestigungs-Nuten zur
Aufnahme der Montagehalterung.
Lieferung einschließlich Putzdeckel für
die Rohbauphase.
Maße: B/H/T 230x230x89mm.
Allgemeine bauaufsichtliche DIBt-
Zulassung Nr. Z-51.1-193.
Inkl. Befestigungsmaterial, Schrauben, Dübel etc.
Fabrikat: Helios
Art.-Nr.: 8111
Typ:ELS-GU
Zubehör:
Inkl. Montagebügel für Vorwand-
Montagebügel,  für die Integration in
Vorwandsysteme in Verbindung mit
Systemelementen der Vorwandanbieter.
Für alle UP-Gehäuse.
Fabrikat: Helios
Art.-Nr.: 8188
Typ:ELS-MB
liefern und montieren

**03.1.002 Unterputzgehäuse für Ventilatoreinsatz**
Unterputzgehäuse für ELS
wie zuvor beschrieben
Menge: 6,000 Stk

#### Bereich 03.2 Luftleitungssysteme

*Hinweis*
Wickelfalzrohr
Spiralfalzrohr und Formteile aus
verzinktem Stahlblech
Luftführungsrohre und Formteile mit
verzinkter Tragkonstruktion aus Profilstahl, zur
Auflage/Aufhängung des Luftleitungssystems,
einschl. Gewindestangen und Befestigungsschrauben
mit zugelassenen Dübeln, oder entsprechendes
Befestigungsmaterial für rohbauseitige Ankerschienen,
einschl. der zur Befestigung notwendigen Bohrarbeiten,
mit schalldämmender Zwischenlage aus Profilgummiband.
Die Ausführung in Stahl verzinkt DIN 17162 Teil 1,
als Wickelfalzrohr DIN 24 145, Dichtheitsklasse B
nach DIN 24 147 Teil 1, Rohrstöße mit Steckmuffen
bzw. Nippel mit Doppellippendichtung
aus EPDM., einschl. aller Ausschnitte, einschl.
der notwendigen Luftverteilklappen
mit entsprechender Feststellvorrichtung, inkl.
der erforderlichen Reinigungsöffnungen nach VDI 6022,
sowie wiederverschließbaren Messöffnungen.
Montagehöhe: bis 3,5m
liefer und montieren

**03.2.001 Wickelfalzrohr DN100**
Wickelfalzrohr
wie vor beschrieben
Nennweite:  DN100
Menge: 40,000 m

*Hinweis*
Formstück für Rundrohrsystem, bzw. für Wickelfalzrohr
nach DIN 24147,
Stahl verzinkt,  als Bogen, Segmentbogen,
Übergangsstück, Abzweig, Abzweigreduzierung Hosenstück, Kreuzstück, Steckmuffe,
Sattelstutzen, Enddeckel u.a.
Verbindung in Dichtheitsklasse B
nach DIN 24 147 Teil 1,
Rohrstöße mit Steckmuffen bzw. Nippel mit
Doppellippendichtung
aus EPDM.einschl. Befestigungsmaterial,
Verbindungen und Dichtungen etc.
Montagehöhe:  bis 3,5m
Betriebsüberdruck:  bis 1000 Pa
Betriebsunterdruck:  bis 1000 Pa
liefern und montieren

**03.2.002 Bogen 90° für WFR DN100**
Formstück für Wickelfalzrohr,
als Bogen bis 90°
wie vor beschrieben
Nennweite: DN 100
Menge: 4,000 Stk

**03.2.003 T-Stück für WFR DN100**
T-Stück für Wickelfalzrohr,
wie vor beschrieben
Nennweite: DN 100/80/80
Menge: 6,000 Stk

**03.2.004 Reduzierung symetrisch für WFR DN100**
Reduzierung für Wickelfalzrohr,
wie vor beschrieben
Nennweite: DN 100/80
Menge: 6,000 Stk

**03.2.005 Enddeckel für WFR DN100**
Enddeckel für Wickelfalzrohr,
wie vor beschrieben
Nennweite: DN 100
Menge: 6,000 Stk

*Hinweis*
Flexible Rohre aus Aluminium, doppellagig,
DIN 24 146, mit verzinkter Tragkonstruktion
aus Bandstahl, zum Aufhängen des Luftleitungssystems,
einschl. Befestigungsschrauben
mit zugelassenen Dübeln bzw. an rohbauseitige
Ankerschienen, einschl.
der zur Befestigung notwendigen Bohrarbeiten,
mit schalldämmender Zwischenlage
aus Profilgummiband, Rohrstöße mit verz.
Muffen genietet, einschl. Verbindungen,
Dichtungen und Spannbänder, meist als
Anschlussleitungen. Die Rohre sind in
einwandfreier, luftdichter und strömungsgünstiger
Ausführung herzustellen.
Rohr DN: 80 mm
liefern und montieren

**03.2.006 Flexrohr DN 80**
Flexrohr,
wie vor beschrieben
Nennweite: DN 80
Menge: 9,000 m

*Hinweis*
gebavent-Flachdachhaube FDL 100-160/650 zweiteilig,
Abluft
Bestehend aus:
Dachhaube und Standrohr mit Isolierung
für Flachdächer.
Dachhaubenkopf aus Stahlblech mit
Spezial-Aluminium-Zinkbeschichtung,
außen pulverbeschichtet, Regenhaube zur
Abdeckung von Dachdichtungsbahn und
Spannband.
Standrohr: doppelwandig mit
eingeschlossener EPS-Isolierung und
Flansch.
Rohranschlusslänge: unter Flansch 300 mm
mit Formteilmaß.
Material: Stahlblech mit Spezial-
Aluminium-Zinkbeschichtung.
Qualitätsmerkmale: UV-, korrosions-, und
brandbeständig, schlagregensicher,
minimaler Druckverlust, Kondensatablauf
über Dach.
Taupunkt-Prüfung: FIW, München
Befestigung: ausschließlich vom Dach
Farbe: schwarz, alternativ auch in grau
erhältlich

Standrohrlänge: 650 mm

Durchmesser:
DN100
Artikelnummer: FDL100650S

Fabr: gebavent
Typ. FDL /650
liefern und an Dacdecker zur Montage und Eindichtung
übergeben.

**03.2.007 Flachdachhaube DN100**
Flachdachhaube
wie zuor beschrieben
DN100
liefern
Menge: 6,000 Stk

**03.2.008 Ablufttellerventil DN100**
Ablufttellerventil DN100
aus Stahlbelch, lackiert weiss RAL 9010,
inkl. Einbaurahmen aus verz. Stahlblech
mit Bajonettverschluss.
Fabr: Trox oder glw
Typ: LS-A 100
liefern und montieren
Menge: 6,000 St

#### Bereich 03.3 Einbauten in Luftleitungen

*Hinweis*
Wartungsfreies TopSchott zum Einbau in, auf und unter
Geschossdecken aus Beton oder Decken F30 und F90 mit
Holzbalken. Zum Einbau in, an und entfernt von
feuerwiderstandsfähigen klassifizierten Schächten oder
vertikalen Lüftungsleitungen. Für Abluft und Zuluft in
Lüftungsanlagen in der Art von DIN 18017-3 in Gebäuden
aller Art und Nutzung. Für Einzelentlüftungsgeräte,
Zentrallüftungsanlagen, zur Grundlüftung von
Wohnungsküchen, für Wrasenabzugshauben und
Dunstabzugshauben und für Wohnungsabstellräume.
Kehrfähiges Gehäuse aus Stahl, innen und außen mit
gesinterter Epoxidharz-Pulverbeschichtung, mit
druckverlustfreiem, zu 100% offenem Querschnitt ohne
seitliche Einschnürungen oder Erweiterungen.
Vollständig gekapselte thermische Schließeinrichtung.
Feuerwiderstandsdauer 90 Minuten.
Größen DN 100 mm bis DN 200 mm
Fabrikat: WILDEBOER der gebaVent
Typ: TS18 TopSchott oder AVR
liefern und montieren

**03.3.001 Brandschottung, TS18 TopSchott DN100**
*** Bedarfsposition ohne GB
Brandschutzdurchführung
für Lüftungsanlagen nach DIN 18017,
wie vor beschrieben,
DN 100
Menge: 1,000 Stk

#### Bereich 03.4 Dämmung

*Hinweis*
Kältedämmung für Fortluftleitungen
unterhalb der Dachdurchführung bis ca. 1,5m
DIN 4140 an Luftleitungen und Formstücke
für rechteckig und runde Luftleitungen und
Formstücke in Technikzentralen und
Installationsschächten,
Luftleitungen aus feuerverzinktem Stahl, in Gebäuden,
Über alle Nennmaße, Ausführung vierseitig, einschl.
Ausschnitte, Ausschnitte sind sauber auszuführen
und einzufassen die Dämmung besteht aus:
synthetischer Kautschuk als
Platte/Matte, einlagig,
vollflächig reinigen und kleben, Längs- und
Rundnähte vollfugig kleben, in Nahtbereichen
Abschottungsverklebung, Stöße sind
mit 200 mm breiten Streifen zu überkleben,
Baustoffklasse B1 DIN 4102-1, Wärmeleitfähigkeit
für betriebstechnische Anlagen, Nennwert VDI 2055,
Mitteltemperatur in ca. 10°C, in 0,036W/ (mK)
Wasserdampfdiffusionswiderstandszahl 7000,
Dämmschichtdicke 19 mm.
Fabr: Armacel
Typ: AF19mm
liefern und montieren

**03.4.001 Kältedämmung**
Kältedämmung AF19mm,
wie vor beschrieben
Menge: 6,000 m²

#### Bereich 03.5 Bezeichnungsschilder

**03.5.001 Bezeichnungsschilder**
Bezeichnungsschilder
Größe: 100 x 50 mm
bestehend aus je:
1 Schilderhalter aus verzinktem Stahlblech mit
Spannband und
Kunststoff-Abstandteil
1 Bezeichnungsstreifen-Träger aus Kunststoff, zum
Einfügen
von 3 Bezeichnungen
1 Klarsicht-Schutzkappe (Dübel und Schrauben, bei
Wandbefestigung)
Fabrikat: Simplex
oder gleichwertig

angebotenes Fabrikat '
............................................... '

liefern und montieren
Menge: 6,000 St

**03.5.002 Flußrichtungspfeile Lüftung**
Flußrichtungspfeile Lüftung
zum Aufkleben auf die Abluftleitungen nach DIN 13379
(1946)
komplett auf allen Rohrleitungen in Mindestabständen
von 3,00 m
aufbringen bzw. in den einzelnen Räumen an
Decke/Zwischendecke und in den Technikräumen
liefer und montieren
Menge: 6,000 St

#### Bereich 03.6 Sonstiges

*Hinweis*

**03.6.001 Inbetriebnahme aller Lüftungsanlagen**
Inbetriebnahme aller Lüftungsanlagen,
wie die Einzelraumlüfter der Wohneinheiten, sowie 2 x
Müllabluftanlage mit Frischluftnachströmung.,
Inkl.  Einregulierung der geforderten Luftmenge,
einschl.
Messung der Luftmengen mit Messprotokoll.
Durchführen der Funktionsprüfung, sowie Einweisung des
Betreibers.
Pauschal
Menge: 1,000 Stck

*Hinweis*

**03.6.002 Erstellen Revisionsunterlagen Lüftung**
Erstellen Revisionsunterlagen
für Lüftung
auf Basis der Werk- und Montageplanung
(Ausführungsplanung).
Gliederung der Revisionsunterlagen in Anlehnung an die
BHKS Richtlinie 2.01, gemäß Vorbemerkungen LV.
Die Gliederung der Revisionsunterlagen ist mit dem AG
abzustimmen.
Inkl. Erstellen der CAD-Päne, auf Basis der vom AN
erstellten Ausführungs- /Montageplanung, gemäß den
Vorbemerkungen.
Die vollständigen Unterlagen sind, 2-fach in Papier und
1 x auf Datenträger (DVD oder USB-Stick) an den AG zu
übergeben.
Zur Abnhame müssen diese mindestens als Vorabzug
vorliegen!
Leistung ist pauschal anzubieten
Menge: 1,000 Psch

*Hinweis*
Stndenlohnarbeiten
für Sondereistungn, Baunebenleistungen sonstiges.
Ausführung von Stundenloharbeiten nur auf Anweisung der
TGA-Bauleitung oder Vetreter des AG.

**03.6.003 StVS, Tätigkeitsbild HLS-Obermonteur**
Menge: 1,000 Std

**03.6.004 StVS, Tätigkeitsbild HLS-Monteur**
Menge: 1,000 Std

**03.6.005 StVS, Tätigkeitsbild HLS-Montagehelfer**
Menge: 1,000 Std

USt %: 19,00
